# Erweiterung Clemens-Brentano-Schule
Angebotsaufforderung (GAEB DA XML 3.2, DA83)
Projekt: 21-044
Währung: EUR
Vergabeart: Innovationspartnerschaft
Erstellt mit: AVAPLAN, AVAPLAN win64bit 23.2.2.3201, 16.07.2026

## Allgemein
Allgemein

Anlagenbeschreibung

Die Stadt Koblenz erweitert die Clemens-Brentano-Overberg Realschule Plus in der Weißer Gasse 6,
56068 Koblenz.

Die Wärmeerzeugung erfolgt mit einer Luft-Wasser-Wärmepumpenanlage, welche auf dem Dach aufgestellt wird.
Als Heizflächen steht vorwiegend eine Fußbodenheizung zur Verfügung.
Für die zusätzlichen Lüftungsanlagen ist ein separater Heizkreis vorgesehen.

Hilfsmittel, wie Arbeitsbühnen -und gerüste, sowie Leitern bis zu einer Montagehöhe von 3,5 m sind in die Einheitspreise einzukalkulieren.

1. Technische Vorschriften

  Es gelten

    1. die einschlägigen DIN-Vorschriften

    2. alle örtlichen Behördenvorschriften insbesondere die der
  Brandschutzbehörde und der Gewerbeaufsicht

    3. die Vorschriften der gewerblichen Berufsgenossenschaften
  (Unfallverhütungsvorschriften)

    4. die anerkannten Regeln der Technik

## Allgemeine Vorbemerkungen
Allgemeine Vorbemerkungen zum Leistungsverzeichnis

Die in den folgenden Vorbemerkungen aufgeführten Punkte sind bei der Kalkulation zu beachten und in die Einheitspreise einzukalkulieren.
Allgemeine Technische Vertragsbedingungen für Bauleistungen (ATV) gemäß VOB Teil C DIN 18 299. Die Nummerierung ist sinngemäß der DIN 18 299 entnommen.

1.1  Angaben zur Baustelle

1.1.1  Lage der Baustelle:

Die Baustelle liegt im Stadtgebiet Koblenz, Weißer Gasse.

1.1.2  Art und Lage der baulichen Anlage:

Die Arbeiten erfolgen auf dem Gelände der Baustelle.

Die Montagehöhen innerhalb der Geschosse beträgt bis zu 3,50 m.

1.1.3  Verkehrsverhältnisse auf der Baustelle:

Besondere Verkehrssicherungsmaßnahmen sind nicht erforderlich.

1.1.4  Für den Verkehr freizuhaltende Flächen:

keine besonderen Beschränkungen

1.1.5  Versorgungsanschlüsse

Bauwasser und Baustrom können aus den Bauversorgungsanschlüssen zur Verfügung gestellt werden.

1.1.6  überlassene Räume und Lagerflächen

Materialien können im Gebäude im Bereich der Baustellen zwischengelagert werden.
Die Sicherung der Räumlichkeiten sind durch den AN eigenverantwortlich vorzunehmen.

1.2  Angaben zur Ausführung

1.2.1  Termine

Ausführungstermin Beginn ca. 47. KW 2026 bis ca. 23. KW 2027.

1.2.2  Baustellenreinigung:

Tägliche Reinigung der Arbeitsbereiche und Lagerflächen sind durchzuführen. Diese Reinigung soll sicher- stellen, dass die Baustelle auch durch andere Gewerke ordnungsgemäß betrieben werden kann.
Die Kosten hierfür sind in den Angebotspreisen enthalten und werden nicht zusätzlich vergütet.
Kommt ein Auftragnehmer diesen Verpflichtungen trotz Aufforderung nicht oder nur in unzureichender Weise nach, lässt der AG die Baustellenreinigung zu Lasten säumiger Auftragnehmer anderweitig durchführen.

## Heizung
Datum: 09.07.2026
EP-Anteile: Löhne; Stoffe; Geräte; Sonstige

*Hinweis: ZTV Heizung*
2.  Zusätzliche technische Vertragsbedingungen
  Heizungsanlagen

2.1  Geltungsbereich

Die ZTV sind Vertragsbedingungen und gelten für sämtliche Lieferungen und Leistungen des Auftragnehmers/Bieters, die Gegenstand der Ausschreibungsunterlagen und seines Auftrages sind.

2.2  Vom Auftragnehmer zu erstellende Montageunterlagen

Auf der Grundlage der vom Bauherrn zur Verfügung gestellten Unterlagen und der Leistungsbeschreibung hat der Auftragnehmer eigenverantwortlich die Montageunterlagen einschließlich Berechnungen zu erstellen, die zur Durchführung des Auftrages erforderlich sind. Der Auftragnehmer ist zur Koordination seiner Leistungen (Montageplanung und Montage) mit den Übrigen am Bau beteiligten Gewerken verpflichtet.

Die zu erstellenden Unterlagen müssen das Projekt kennzeichnen, sind zu nummerieren und vom Ausführungsingenieur zu unterzeichnen. Sie müssen die vereinbarten Verteilerschlüssel ausweisen.

Geänderte Unterlagen sind kenntlich zu machen und mit Index zu versehen. Bei Planungsänderungen sind die Plannummern beizubehalten.

Montageunterlagen:

Die Montageunterlagen sind spätestens 28 Werktage vor Beginn der Ausführungsarbeiten vorzulegen, in Ordnern abgeheftet und gefaltet.

Verteilung der Montagepläne durch die Fachbauleitung:

  1 x für Bauherrn
  1 x für Fachbauleitung
  1 x für Architekten

Inhalt / Aussagekraft der Montageunterlagen:

die Montageunterlagen bestehen in Anlehnung an VOB, Teil C, mind. aus folgenden Unterlagen:

- Grundrisse, Maßstab 1 : 50
- Detailzeichnungen für Zentralen, Schächte, Maßstab 1 : 20
- Installationsschwerpunkte und sonstige Details, Fundamentpläne
  mindestens Maßstab 1 : 20
- Werkstatt- und Detailzeichnungen
- Fundamentpläne
- Leistungszusammenstellung der Verbraucher
- Funktionsschemen
- Regel- und Steuertechnische Pläne
  bestehend aus: Stromlaufplänen, Regelschemen (Übersichtsschaltbilder), Grundrissplänen,
  Kabel- und Verrohrungsplänen, Bauschaltplänen, Gerätestücklisten und
  Aufbauplänen der Schaltschränke

2.3  Herstellung und Montage

Allgemein

1.  Die Montage erfolgt nur nach genehmigten Montageunterlagen. Die Folgen einer evtl. Nichtbeachtung wird der Auftragnehmer allein vertreten.

2.  Durch die zu errichtende Anlage werden Gewichtsbelastungen und ggf. statische und dynamische Kräfte in Bauteilen (Decken, Wände, Tragwerkskonstruktionen etc.) eingeleitet. Die Ausführung von Auflage- und Befestigungspunkten sowie von Maschinenfundamenten darf nur im Einvernehmen mit dem Tragwerksplaner erfolgen.

3.  Befestigungen am Baukörper (einschl. Bohren) sind Sache des Auftragnehmers/ Bieters. Bei Lasten größer als 50 N pro Dübel sind grundsätzlich Sicherheitsspreizdübel einzusetzen.

Die Verwendung von Schussapparaten ist nicht gestattet. Bei Dübelarbeiten sind die im Zulassungsbescheid definierten Mindest-Bauteildicken sowie die zulässigen Lasten beachten.

4.  Wenn die Ausführung „feuerverzinkt“ vorgeschrieben ist, darf nach der Verzinkung keine weitere Bearbeitung erfolgen, die den Korrosionsschutz mindert. Ist ein Korrosionsschutzanstrich verlangt/erforderlich, müssen sich Grund- und Deckenanstriche in unterschiedlicher Farbe nachweisen lassen.

5.  Unabhängig von der generellen Verpflichtung des Auftragnehmers / Bieters, Verunreinigungen aus dem Bereich seiner Lieferungen und Leistungen zu entfernen, obliegt ihm in jedem Fall die besondere Verpflichtung  unabhängig von der allgemeinen Baureinigung  brennbare Verpackungs- und Transportmaterialien unverzüglich selbst aus dem Gebäude entfernen.

6.  Zum Schutz der gefährdeten Anlagenteile auf der Baustelle ist vom Auftragnehmer eine Schutzummantelung während und nach beendeter Montage anzubringen, die erst unmittelbar vor Inbetriebnahme vom Auftragnehmer zu entfernen ist. Vor der Abnahme beschädigte oder verschmutzte Farbanstriche sind vom Auftragnehmer wieder herzurichten, gleich, wer diesen Mangel verursacht hat.

Offene Anlagenteile sind bei jeglicher Montageunterbrechung durch geeignete Maßnahmen zu verschließen. Vorkehrungen gegen das Eindringen von Fremdteilen (Schmutz etc.)sind zu treffen. Die Anlagen sind vor dem Eindringen Unbefugter zu sichern.

7.  An die Ausführung der Anlagen hinsichtlich der Betriebssicherheit werden hohe Anforderungen gestellt. Die Prüfungen auf Betriebsfähigkeit und -sicherheit der fertigen Anlagen und Anlagenteile erfolgen unter strengen Maßstäben.

8.  Druckproben und Durchspülungen von Rohrleitungen (auch in Abschnitten) sind rechtzeitig nach DIN 1988 vorzunehmen. Eine zusätzliche Abrechnung für Druckproben in Abschnitten erfolgt nicht.

9.  Vor Bauabnahme sind alle Rohrleitungen gründlich durchzuspülen, so dass alle Verunreinigungen beseitigt sind.

10.  Die Füllung und Inbetriebnahme der Bewässerungsanlage darf nur über die einzubauende Feinfilteranlage erfolgen. Dies ist für das der Filteranlage nachgeschaltete Rohrnetz aus korrosionstechnischen Gründen zwingend erforderlich.

11.  Alle Rohrleitungen sind so zu verlegen, dass einwandfrei isoliert werden kann. Zwischen den isolierten Rohren soll ein Abstand von min. 5 cm verbleiben.

12.  Im Bereich von Dehnungsfugen ist auf eine einwandfreie Anordnung der Leitungen besonders zu achten, um ein Abknicken oder Abscheren der Leitungen bei unterschiedlichem "Setzen" der Gebäudeteile zu vermeiden.

13.  Die Längsausdehnung der Rohrleitungen ist durch Anordnung von Dehnungsausgleichern, Kompensoren auszugleichen. Bei Einbau von Axialkompensatoren sind die Einbauvorschriften des Herstellers zu beachten. Reaktionskräfte aus Dehnungsausgleichern, Kompensatoren und Schwingungsdämpfern sind durch Festpunktkonstruktionen aufzunehmen. Die Reaktionskräfte sind vom Auftragnehmer zu ermitteln und bei der Ausführung zu berücksichtigen.

14.  Vor und hinter freiliegenden Absperrventilen und Armaturen sind lösbare Verbindungen einzubauen.

15.  Armaturen sind, soweit sie nicht geschützt liegend angeordnet sind, einzufetten und zu umwickeln.

16.  Wandauslässe, Anschlüsse, Unterputzarmaturen sowie Einrichtungsgegenstände sind bei gefliesten Flächen dem Fliesenbelag systematisch anzupassen.

17.  Bis zur Anbringung der Einrichtungsgegenstände sind alle Leitungsenden mit Verschlussdeckel oder -stopfen abzudichten.

18.  Für Befestigungen in Mauerwerk und Beton ist als Befestigungsmaterial eine Zementmörtelmischung von 1:3 zu verwenden. Die Verwendung von Gips ist unzulässig.

19.  Die Verlegung der zu verwendenden Rohrleitungen hat nach den Verlegeanleitungen der Herstellerfirmen zu erfolgen.

20.  Messfühler bzw. Tauchhülsen sind so einzubauen, dass sie allseitig vom Wasser umspült werden. Evtl. sind entsprechend Rohrerweiterungen vorzunehmen.

21.  Bei Anschluss von Apparaten, Geräten usw. sind die Leitungen so zu verlegen, und Geräte anzuordnen, dass Bedienungs- und Kontrollöffnungen frei zugänglich bleiben, und der ungehinderte Zugang für Wartungs- und Reparaturarbeiten gewährleistet ist.

22.  Die Anordnung der Armaturen bzw. Messinstrumente muss so erfolgen, dass dieselben ohne Hilfsmittel bedient werden bzw. abgelesen werden können.

23.  Die Absperrorgane, lösbare Verbindungen von Rohrleitungen, wie z.B. Flansch- bzw. Schraubenverbindungen, Entfüftungs- und Entleerungseinrichtungen sind übersichtlich und an leicht zugänglichen Stellen anzuordnen.

24.  Werden Rohre mit Rohrabscheidern abgeschnitten, so ist der hierbei entstehende Grat durch Fräsen zu beseitigen.

25.  Die Anschlussrohre, Abzweigleitungen sind an die Hauptleitungen nicht stumpf angeschweißt bzw. gelötet, sondern strömungstechnisch einwandfrei angeschuht auszuführen.

26.  Rohre über DN 40 dürfen nicht gebogen werden. Hierfür sind Rohrbogen zu verwenden. Bei Dehnungsausgleichern sind Rohrbogen 5d zu verwenden.

27.  Bei Wand- und Deckendurchführungen sind Rohrhülsen einzubauen bzw. Rohrumhüllungen mit Isoliermaterial vorzusehen. Es dürfen keine starren Verbindungen von Rohren mit dem Baukörper auftreten.

Rohrbefestigungen

1.  Zum Anbringen von Befestigungen sind MS-Spreiz- bzw. selbstbohrende Dübel zu verwenden. Schussbolzen sind nicht zulässig. Soweit die Baukörper aus einer Stahlkonstruktion besteht, dürfen zur Befestigung ohne Genehmigung des Prüfstatikers keine Bohrungen oder Schweißungen in bzw. an statisch tragenden Teilen durchgeführt werden. In solchen Fällen sind ggf. Aufhängeklammern vorzusehen. Bei Benutzung der vorhandenen Ankerschienen für Befestigungen sind die zulässigen Traglasten mit dem Statiker abzustimmen.

2.  Leitungen, die in Trennwänden, Gipswänden, an Metallpfosten von Glaswänden usw. verlegt werden müssen, sind besonders sorgfältig, in Absprache mit der Fachbauleitung, zu verlegen.

3.  Rohrbefestigungen erfolgen mittels Randrippenschellen, lösbaren Pendelaufhängungen (keine Bandeisenschlaufen und Lochbänder) oder Rohrkonsolen in verzinkter Ausführung. Ggfls. vereinzelt erforderliche schwarze Befestigungen sind nach Säuberung (Entrostung) mit einem 2-maligen Rostschutzanstrich zu versehen.

Bei den Befestigungen der Rohrleitungen ist je nach Art die entsprechende Ausdehnung zu berücksichtigen.
Als Rohrhänger sind körperschallentkoppelte Rohrschellen entsprechend DIN 4109 zu verwenden.

Isolierung und Rohrschutz

1.  In allen Befestigungen sind Isolierzwischenlagen aus 3 mm dicken Gummistreifen einzubringen. Die Einlage muss an den Seiten der Befestigung mindestens 5 mm überragen.

2.  Ist aus schallschutztechnischen Gründen eine Gummieinlage in Rohrschellen erforderlich, ist diese aus 8 mm dickem Vollgummi mit einer Shore-Härte von A 50 zu erstellen. Die Gummibandeinlage muss an den Seiten der Befestigung min. 5 mm überragen und darf beim Anziehen der Schelle auf max. ca. 6 mm zusammengedrückt werden.

3.  Alle Rohrleitungen in Deckendurchbrüchen zu Nassräumen sind mit ausreichend bemessenen Schutzrohren zu versehen.

4.  Alle Rohrleitungen in Wand- und Deckendurchbrüchen sind mit einer mind. 20 mm dicken, nicht brennbaren Mineralfaser-Umwicklung oder nicht brennbaren Isolierschalen zu versehen.

5.  Die Anforderungen der MLAR sind zu beachten.

6.  Einrichtungsgegenstände, die selbst Geräusche erzeugen, oder bei denen starke Füll- und Entleerungsgeräusche auftreten, sind an den Berührungsstellen mit dem Baukörper (Wände und Decken) unter Zwischenschaltung körperschalldämmender Stoffe zu befestigen.

7.  Nach Prüfung und Abnahme sind die in Wandschlitzen liegenden Bewässerungsleitungen mit der ausgeschriebenen Schutzisolierung zu versehen.

2.4  Funktionsprüfung, Einstellung der Anlage

Der Auftragnehmer hat vor Erklärung seiner Abnahmebereitschaft die Anlage auf Betriebsfähigkeit zu prüfen, eigenverantwortlich die Inbetriebnahme der Anlagen und Anlagenteile vorzunehmen und den Probebetrieb einschließlich Überwachung durchzuführen. Hierüber ist ein Protokoll zu fertigen.

Im Rahmen des Probebetriebes hat der Auftragnehmer Funktionskontrollen, Funktionsprüfungen sowie Einregulierung bzw. Einstellung der Anlage und Anlagenteile durchzuführen. Diese Arbeiten umfassen auch die Steuer- und Regelanlage, soweit diese Anlage im vertraglichen Leistungsumfang des Auftragnehmers enthalten ist. Die Prüfung der Verkabelung einschließlich der Anschlüsse ist hierbei nach VDE-Bestimmungen und vor Inbetriebnahme vorzunehmen.

Die durchgeführten Funktionsprüfungen und Einstellungen sind durch Protokolle mit Mess- und Einstellwerten zu belegen. Die Funktionsprüfungen müssen eine einwandfreie Funktion ergeben; die Einstellwerte müssen den Sollwerten entsprechen.

Der Auftragnehmer hat das Bedienungs- und Wartungspersonal in dem für eine einwandfreie Bedienung und Wartung notwendigen Umfang einzuweisen; hierüber ist ein Protokoll in Form von Bestätigung zu fertigen.

Die vorgenannten Protokolle hat der Auftragnehmer spätestens mit der Erklärung seiner Abnahmebereitschaft der Fachbauleitung zu übergeben.

Der Auftragnehmer hat den Probebetrieb einschließlich Überwachung bis zum Abschluss der Abnahmeprüfungen durch den Bauherrn aufrechtzuerhalten.

Inbetriebnahme, Probebetrieb, Funktionskontrollen, Funktionsprüfungen und Einstellung der Anlage und Anlagenteile sind Nebenleistungen, worauf der Auftragnehmer keinen Anspruch auf gesonderte Vergütung hat.

Sämtliche Messungen, die für Funktionsprüfungen, für Prüfung und Einstellung der Sicherheits- und Schutzeinrichtungen sowie für Einstellung auf Sollwerte notwendig sind, sind ebenfalls Nebenleistungen des Auftragnehmers. Solche Messungen berechtigen keinen Anspruch auf Sondervergütung und gelten nicht als Funktionsmessungen für den gesonderten Nachweis der Leistung bzw. Leistungswerte.

2.5  Funktionsmessung

Als Sondernachweis von bestimmten Leistungen kann der Bauherr die Vornahme einer Funktionsmessung als zusätzliche Leistung zur Abnahmeprüfung verlangen. In diesem Fall erfolgt die Vergütung nach den gesondert in der Funktionsbeschreibung vorgesehenen Positionen. Über Art, Ort und Durchführung der Funktionsmessung sind die Festlegungen gemäß LV maßgebend.

Für die Durchführung von Funktionsmessungen gelten folgende Bedingungen:

Die dafür erforderlichen Messgeräte mit Prüfzeugnissen, Kennlinien, Eichkurven etc. sind vom Auftragnehmer zu stellen.

Über die zu verwendenden Messgeräte und die anzuwendende Messmethode entscheidet im Zweifelsfall der Bauherr.

Über die Messergebnisse ist ein Protokoll anzufertigen.

Der Bauherr kann Leistungsmessungen auch in Abwesenheit des Auftragnehmers durchführen. Ferner kann  der Leistungsnachweis auch noch nach erfolgter Abnahme - innerhalb der Gewährleistungszeit - verlangt werden, wenn die Zustands- oder Störgrößen zum Zeitpunkt der Abnahme nicht vorhanden waren.

Eine geforderte Leistung gilt als erbracht, wenn die Leistungsmessung keine Minderleistung ausweist oder die gemessene Mehrleistung keine Störung der Gesamtfunktion ergibt. § 13, Ziff.2, VOB/B gilt nicht für Leistungsmessungen.

Der Auftragnehmer wird sämtliche Maßnahmen und Arbeiten vorbereiten und durchführen, die für den Nachweis der zugesicherten Leistung notwendig sind.

Können sich beide Vertragspartner evtl. über die durchzuführenden Messungen nicht einigen, hat der Bauherr das Recht, mit den Messungen eine neutrale Institution zu beauftragen. Die hierdurch entstehenden Kosten trägt der Auftragnehmer, wenn dem AN durch das Messergebniss ein Mangel nachzuweisen ist.

2.6  Inbetriebnahme, Abnahme und Übergabe

2.6.1  Allgemeines

Der AN hat eine betriebssichere und funktionstüchtige Anlage zu liefern und verpflichtet sich, die Anlagen einwandfrei einzuregulieren und entsprechend der Betriebscharakteristik auf wirtschaftliche Betriebsweise zu optimieren. Sämtliche Soll-Leistungsdaten der Anlagen und deren Anlagenkomponenten sind während der Inbetriebnahme, gegebenenfalls in Anwesenheit des Fachplaners, durch Messungen zu überprüfen und die Ergebnisse zu protokollieren.

Der Auftragnehmer verpflichtet sich, dem Bauherrn bzw. dessen Beauftragten, 14 Tage vor Inbetriebnahme den Beginn der Inbetriebnahme und Einregulierung sowie 14 Tage nach erfolgter Einregulierung, die Abnahmebereitschaft schriftlich mitzuteilen.

Die Abnahmebereitschaft ist gegeben, wenn festgestellt ist, dass die Anlage:

mängelfrei, betriebsbereit und funktionstüchtig ist und nicht mit Fehlern behaftet ist, die den Wert oder die Tauglichkeit zu dem gewöhnlichen oder nach dem Vertrag vorausgesetzten Gebrauch aufheben oder mindern,

  ihre vertraglich zugesicherten Eigenschaften haben,

  die vertraglich zugesicherten Leistungen erfüllt,

  den anerkannten Regeln der Technik entspricht,

  den behördlichen Vorschriften in vollem Umfang entspricht,

  in der E-Ausrüstung, den VDE-Vorschriften und den einschlägigen Bestimmungen der
  zuständigen Berufsgenossenschaften entspricht, und

  die vollständigen unter Punkt - Bedienungs- und Wartungsanleitungen - aufgeführten
  Revisionsunterlagen mit Bestandsplänen vorliegen, und

  der Umfang der Abnahmemessungen mit dem Fachplaner besprochen und die Messprotokolle
  fertig gestellt sind.

Der Auftragnehmer ist verpflichtet, sämtliche Soll-Leistungsdaten der erstellten Anlagen sowie der einzelnen Anlagenkomponenten bei der Abnahme nachzuweisen. Druckproben müssen bereits vorher, in den vom Bauablauf geforderten Teilabschnitten, durchgeführt werden.

Der Umfang der Abnahmemessungen und die Ausführung der Messprotokolle werden von dem Fachplaner festgelegt und sind nicht auf den in der DIN angegebenen Umfang beschränkt. Für die Abnahme sind vom Auftragnehmer, nach Rücksprache mit dem Fachplaner, spezielle Abnahmeprotokolle anzufertigen, die in logischer Reihenfolge das Durchmessen der Anlage mit allen Zwischenwerten festlegen.

Aufgrund dieser Messprotokolle hat der Auftragnehmer in einer internen Vorabnahme sämtliche Werte zu überprüfen und erst dann den Bauherrn und seinen Beauftragten zur Abnahme aufzufordern. Hierbei sind dann sämtliche Leistungen nachzuweisen und in ein gemeinsam unterschriebenes Protokoll einzutragen, wobei eine Messtoleranz von nicht mehr als ± 5 % der jeweils zu erbringenden Leistung zugelassen ist.

2.6.2  Allgemein gültige Bestimmungen für die Abnahme

Alle Bezeichnungen und Beschriftungen in Zeichnungen und Aufstellungen müssen mit den Beschilderungen, Beschriftungen und Nummerierungen an den Anlagenteilen übereinstimmen.

Spezialwerkzeug, welches zur Anlagenwartung erforderlich ist, muss mitgeliefert werden.

Der Zeitpunkt der vollzogenen Abnahme ist gleichzeitig Zeitpunkt des Gefahrenüberganges der Anlage auf den Bauherrn.

Die Anlage gilt erst dann als abgenommen, wenn dies vom Bauherrn schriftlich bestätigt ist.

Verzögert sich die Abnahme aus Gründen, die vom Auftragnehmer zu vertreten sind, ist der Auftragnehmer auch dann bis zur Abnahme für die ordnungsgemäße Betriebsführung, Wartung und den Unterhalt der Anlagen, kostenfrei für den Bauherrn, alleine verantwortlich, auch wenn der Bauherr bereits Nutznießer der Anlagen ist.

Die behördlich vorgeschriebenen Abnahmen hat der Auftragnehmer kostenfrei zu veranlassen und durchzuführen.

Werden Einzelanlagen oder Teilabschnitte von Anlagen vor der Gesamtfertigstellung auf Wunsch des Bauherrn in Betrieb genommen, so werden diese nach den in diesen Vorbemerkungen festgelegten Richtlinien fertig gestellt und unterliegen den festgelegten Inbetriebnahme- und Abnahmebedingungen sowie den aufgeführten Garantiebedingungen.

Wenn vom Bauherrn gefordert wird, dass die Gewährleistungsfrist für alle Anlagen gleichzeitig nach Gesamtfertigstellung aller Anlagen beginnen soll, werden die auf Wunsch des Bauherrn vorzeitig in Betrieb gesetzten Teilabschnitte nach deren Fertigstellung einer technischen Sichtprüfung unterzogen. Der Auftragnehmer erhält dann das Recht, den zwischen der Sichtprüfung und Abnahme aufgetretenen Verschleiß, zu Lasten des Bauherrn zu beseitigen, wobei der Umfang der Leistungen in Abstimmung mit dem Fachplaner zu erfolgen hat. Die Gewährleistungsfrist beginnt ab rechtsgeschäftlicher Endabnahme durch den Bauherrn.

2.6.3  Abnahmekosten

Es erfolgt für den Auftragnehmer nur eine kostenlose Abnahmebegehung und eine Nachschau der Mängelbeseitigung. Muss die Anlagenabnahme wegen offensichtlicher Mängel wiederholt werden, so ist der Auftragnehmer verpflichtet, die dem Beauftragten des Bauherrn zusätzlich entstehenden Kosten zu erstatten. Die Verpflichtung schließt die direkte Kostenregulierung zwischen Auftragnehmer und Fachbauleitung ein, die durch die Vertragsgegenzeichnung anerkannt wird. Diese Anerkennung schließt auch die Kosten ein, für den Fall, dass während der Gewährleistungszeit zusätzliche Ortstermine oder sonstige Aufwendungen notwendig werden, die auf Mängel in der Leistung und Funktion der Ausführung des Auftragnehmers zurückzuführen sind.

2.6.4  Zusätzliche besondere Bedingungen für die Abnahme/ Inbetriebnahme von sanitärtechnischen Anlagen sowie Verrohrungsarbeiten

Die Wassermengen sind, falls erforderlich, mit geeichten Messblenden oder geeigneten Durchflussmessgeräten zu ermitteln.

Vor der Erstbefüllung ist darauf zu achten, dass alle Rohrleitungsteile und Armaturen von Dichtungskittresten, Hanf, Fetten und Flussmittelresten zu säubern sind.

Die Erstbefüllung der Anlage - auch für Druckproben - darf nur über die im Leistungsverzeichnis vorgesehenen Wasserschutzfilter erfolgen. Das gesamte Rohrnetz ist nach den Richtlinien der DIN 1988 unmittelbar vor Inbetriebnahme und Übergabe an den Nutzer durchzuspülen. Während des Spülens sind an den Zapf- und Auslaufarmaturen Stahlregler und Auslaufstücke vorübergehend zu entfernen.

Eine Desinfektion des gesamten Rohrleitungsnetzes ist durchzuführen. Hierbei ist besonders DIN 2000 zu beachten.

2.7  Wartungs- und Bestandsunterlagen

2.7.1  Allgemeines

Sämtliche Wartungs- und Bestandsunterlagen sind so zu erstellen und zu kennzeichnen, dass sie die betreffende Anlage bzw. das betreffende Anlagenteil unverwechselbar und umfassend bezeichnen und darstellen. Einzelheiten bezüglich der Nomenklatur der Wartungs- und Bestandsunterlagen sind mit der Fachbauleitung abzustimmen.

Rechtzeitig vor der Abnahme sind dem Bauherrn oder seinem Beauftragten die nachstehend aufgeführten Revisions- und Bestandspläne und Unterlagen zur Prüfung in
1-facher Ausführung in schwarzen Ordnern DIN A4 mit Steckrückenschild vorab zur Prüfung zu übergeben.

Nach Überprüfung und Vergleich mit der Anlage sowie Freigabe durch den Bauherrn oder seinen Beauftragten sind dann diese Unterlagen aktualisiert, 3-fach in Papierform sowie 1-fach auf CD-ROM, dem Bauherrn spätestens zum Zeitpunkt der Abnahme zu übergeben. Auf der vorgenannten CD-ROM sind nicht nur die Zeichnungen in digitaler Form zu übergeben sondern auch alle Wartungs- / Bedienungsanleitungen, Prospekte, Tabellen, Beschreibungen und ähnliches. Die Zeichnungsdaten müssen mindestens im dxf- und PDF-Format auf der CD-ROM enthalten sein.
Die Dateibezeichnungen müssen so gestaltet sein, dass aus dem Dateinamen eindeutig der Inhalt der Datei erkennbar ist. Die Bezeichnungssystematik ist vor endgültiger Abgabe mit dem Fachplaner und dem Bauherrn abzustimmen.

Werden die Unterlagen vom Auftragnehmer nicht fristgerecht überreicht, kann durch den Bauherrn die Abnahme verweigert werden.

Bestandteile der Wartungs- und Bestandsunterlagen sind:

a)  BESTANDS- UND REVISIONSPLÄNE, die den letztgültigen Ausführungsstand in räumlicher und funktioneller Hinsicht darstellen.

a1)  Ein zusätzlicher Satz FUNKTIONS- UND SCHALTSCHEMATA, und ggfls. ergänzende Kurzbedienungsanleitungen in Hartkunststoff bzw. Plexiglas in ausreichender  Größe eingeschweißt, ist in der jeweiligen Zentrale anzubringen.

a2)  Ein zusätzlicher Satz der unter d) aufgeführten Elektropläne ist in den Zeichnungstaschen der Schaltschränke zu hinterlegen.

b)  ANLAGENSCHEMATA UND BETRIEBSBESCHREIBUNGEN über den Aufbau und die bestimmungsgemäße Funktion der einzelnen Anlagen. Soweit diese Funktion oder der Stillstand der Anlagen durch besondere Umstände beeinflusst wird, ist dieser Sachverhalt genau zu beschreiben.

c)  Zusammenstellung aller wichtigen TECHNISCHEN DATEN und bestimmungsgemäßer Einstellwerte.

d)  ELEKTO-SCHALTPLÄNE, STROMLAUFPLÄNE, ANSCHLUSSPLÄNE (KLEMMENPLÄNE), VERDRAHTUNGSPLÄNE
Alle Pläne nach DIN 40 719.

e)  PROTOKOLLE der im Zusammenhang mit Funktionsprüfungen, Inbetriebnahme und Einregulierung durchgeführten Messungen und Einstellungen.

f)  BESTÄTIGUNG des Bedienungspersonals, dass dieses in die bestimmungsgemäße Funktion und Betriebsweise eingewiesen wurde und die Anlagen allein bedienen und betreiben kann.

g)  BEDIENUNGS- UND WARTUNGSANLEITUNGEN, aus denen jedes regelmäßige Bedienen und Warten hervorgeht. Dabei sind die Kriterien der Betriebssicherheit und der wirtschaftlichen Betriebsführung besonders hervorzuheben.

Für Wartungsarbeiten ist in jedem Einzelfall die Abhängigkeit von der Zeit- bzw. Betriebsdauer anzugeben. Dort, wo unterlassene und/oder unsachgemäße Wartung Schäden bewirken kann, ist der Betreiber auf regelmäßige Kontrollen oder Prüfungen detailliert hinzuweisen.

Soweit für die bestimmungsgemäße Anlagenfunktion Leistungen bestimmter Menge und Qualität aus anderen Gewerken notwendig sind, hat der Auftragnehmer diese genau zu benennen.

h)  GERÄTE- UND ERSATZTEILLISTE, aus der die Bestelldaten und Bezugsquellen für sämtliche Verbrauchs- und Verschleißteile zu entnehmen sind einschl. Geräteprospekte.

i)  BESCHEINIGUNGEN über erfolgreiche Prüfungen und behördliche Abnahmen, die der Auftragnehmer zu veranlassen bzw. durchzuführen hatte.

Bestandspläne enthalten die vollständige Wiedergabe der vom Auftragnehmer gelieferten Anlagen, einschl. der zur Funktion erforderlichen bauseitigen Leistungen und Lieferungen, in leicht erkennbarer Form.

Revisionspläne ergänzen die Bestandspläne durch Angaben und Hinweise über die Funktion der Anlagen und Anlagenteile, einschließlich der zum einwandfreien Betrieb der Anlagen notwendigen Fremdlieferungen, in Übereinstimmung mit den Betriebsanweisungen.

  Anlagen- und Systembeschreibung,

  Bestandspläne M = 1 : 50
  ZentralenzeichnungenM = 1 : 25 bzw. 1 : 20

  RevisionspläneM = 1 : 50
  Zentralenzeichnungen M = 1 : 25 bzw. 1 : 20

### Abschnitt 1 Wärmeerzeugung

**1.10 Luft / Wasser-Wärmepumpe**
Wärmepumpe zum Heizen und Kühlen für Außenaufstellung mit wandmontiertem Wärmepumpenmanager, mit Touch Display und vier Verdichtern zur zweistufigen Leistungsregelung im Teillastbetrieb.
Schalloptimiert durch elektronisch geregelten Ventilator und gekapselten Verdichterraum mit freischwingender Verdichter-Grundplatte zur Körperschallentkopplung. Hochleistungs- verdampfer mit natürlichem Kältemittel R290 und Erfüllung der Anforderungen gemäß EN 14511 für größere Volumenströme auf der Wärmenutzungsseite. Optimierter Betrieb für Heizen und Kühlen durch ein, von der Regelung angesteuertes, externes Vier-Wege-Umschaltventil. Sensorische Überwachung des Kältekreises mit bedarfs- abhängiger Abtauung; integrierte Wärmemengenzählung (Anzeige der berechneten Wärmemenge für Heizen und Warmwasserbereitung am Wärmepumpenmanager). Zugang für Servicearbeiten auf der Ausblasseite. Die Bedienung durch den Betreiber erfolgt über ein radikal vereinfachtes Bedienkonzept in moderner Kacheloptik. Einfache Transport- möglichkeiten mittels Hubwagen (unterfahrbar) oder Kranösen.

Universalbauweise mit flexiblen Erweiterungsmöglichkeiten für:
bivalente oder bivalent regenerative Betriebsweise  ungemischten und gemischten Heiz-/Kühlkreis
Bei einer Außentemperatur von -10 °C kann eine maximale Vorlauftemperatur von 58 °C erreicht werden. Bei der stillen Kühlung über Flächenheiz/-kühl-Systeme ist der Raum- temperaturregler mit Feuchtesensor und ein gemischter Heizkreis erforderlich, um die Vorlauftemperatur in Abhängigkeit der Lufttemperatur und Feuchte eines Referenzraumes zu regeln. Vor- und Rücklauffühler integriert; Außenfühler, Schmutzfänger und Durchflussschalter integriert. Oberteil Anthrazitgrau strukturiert (ähnlich RAL 7016), Unterteil Graualuminium strukturiert (ähnlich RAL 9007).

Wärmepumpenmanager für die Wärmepumpen-Heizungsanlage zur Installation in frostfreien Räumen mit
4,3-Zoll Farb-Display mit Touch-Funktion, zeitgesteuerte Absenkung und Erhöhung der Heizungskennlinien, Zeitfunktionen für die bedarfsgerechte Warmwasserbereitung über die Wärmepumpe mit der Möglichkeit zur gezielten Nacherwärmung über eine Flanschheizung. Betriebsart "Regenerativ" zur Kombination der Wärmepumpe mit weiteren erneuerbaren Energien wie Holz oder Solar; dynamische Eingabemenüs mit unterschiedlichen Ebenen für den Fachmann und den Benutzer.
Zwei unabhängige Mischerausgänge zur Regelung eines zusätzlichen Wärmeerzeugers und bis zu zwei gemischten Heizkreisen. Bis zu 3 Funktionen frei wählbar, bis zu 2 Funktionen erweiterbar. Automatisiertes Programm zum gezielten Trockenheizen des Estrichs.

Kommunikations- und Fernüberwachungsmöglichkeiten über Modbus, Außenfühler  und Anforderungsfühler. Integrierter Wärmemengenzähler mit getrennter Auswertung für Heizen, Warmwasser- und Schwimmbadbereitung. Platine mit farblich codierten Steckern zum vereinfachten elektrischer Anschluss

Technische Daten:
Untere Einsatzgrenze Wärmequelle:  -22 °C
Obere Einsatzgrenze Wärmequelle: +40 °C
max. Vorlauftemperatur:  64 °C
Heizleistung / COP A7/W35: 33,3 kW / 4,9
Heizleistung / COP A2/W35: 25,7 kW / 3,9
Heizleistung max. / COP A2/W35: 44,6 kW / 3,6
Heizleistung max. / COP A-7/W35: 42,1 kW / 3,1
Kühlleistung max. / EER A38/W8: 49,6 kW / 2,6
Schallleistungspegel / abgesenkt: 70 / 64 dB(A)
Schalldruckpegel in 10 m: 46 dB(A)
Breite:  1900 mm
Höhe:  2300 mm
Tiefe:  1190 mm
Gewicht:  910 kg
Kältemittel /-menge:  R290 / 7,6 kg
Anschluss-Spannung:  3/N/PE ~400V, 50 Hz
Menge: 1,000 Stck

**1.20 Krangestellung**
Krangestellung

zur Montage der vor beschriebenen Wärmepumpen auf das Dach des Gebäudes
einschl. Verkehrssicherung im Stadtbereich Koblenz,
Weißer Gasse.

Hubhöhe: ca. 20 m
Ausladung: ca. 35 m
Menge: 1,000 Stck

**1.30 Plattenwärmetauscher**
Kupfergelöteter Edelstahl-Plattenwärmetauscher.

max. Betriebsdruck 25 bar,
max. Betriebstemperatur 185 °C

als Zwischenwärmetauscher für die passive Kühlung,

Anschluss für die kalte und warme Seite mit Flanschenanschluss auf DN 65,

einschl. Gegenflansch mit Gewindeanschluss 2 1/2".
Menge: 1,000 Stck

**1.40 Erweiterung Regelung WPE, Zubehör Regelung**
Erweiterungsmodul für den Wärmepumpenmanager.

Mit dem Erweiterungsmödul ist es möglich, den Wärmepumpenmanager um zwei Funktionsblöcke und somit um zwei Funktionen zu erweitern.
Menge: 1,000 Stck

**1.50 Erweiterung für eine Ethernet-Netzwerkanbindung**
Erweiterung für eine Ethernet-Netzwerkanbindung

Der Wärmepumpenmanager kann über ein Erweiterungsmodul an ein Ethernet-Netzwerk angeschlossen werden.

In Kombination mit der intelligenten Raumtemperaturregelung lässt sich via App die Temperatur für bis zu 20 Räume nutzerabhängig einstellen und mit einem Wochenprogramm kombinieren.
Mit der intuitiv gestalteten App-Oberfläche lassen sich die wichtigsten Einstellungen an der Wärmepumpe, wie z.B. Sommer-/Winter-Umschaltung bzw. die Einstellung der Warmwassertemperatur vornehmen.
Menge: 1,000 Stck

**1.60 4-Wege Umschaltventil**
Das 4-Wege Umschaltventil (Innengewinde 2") zur Einbindung in den Heizungsvorlauf für einen zum  Heizen und Kühlen optimierten Betrieb der reversiblen Luft/Wasser-Wärmepumpe.

Die Umschaltung von Heiz- auf Kühlbetrieb im Vor- bzw. Rücklauf erfolgt über einen fertig vormontierten elektromotorischen Stellantrieb der vom Wärmepumpen- manager angesteuert wird.

kVS-Wert:  40 m3/h
Empfohlener Volumenstrom: 5,5 m³/h
Nennweite:  DN 50
Schutzart:  IP 41
Anschluss-Spannung 1/N/PE: ~230 V, 50 Hz
Menge: 1,000 Stck

**1.70 Raumtemperaturregelung**
Intelligente Raumtemperaturregelung
Es können pro Heizkreis bis zu 10 Räume mit jeweils einem Regler ausgestattet werden. Durch die Referenzraumregelung in mehreren Räumen wird höchste Effizienz bei maximalem Komfort erreicht.

Spannungsversorgung: ~230 V (2-adrig)
Busverbindung:  (2-adrig abgeschirmt)

Digitaler Schaltausgang für die Ansteuerung von Stellantrieben (230 V)

Funktionen:
- Einsatz zum Heizen und stillen Kühlen möglich
- Erfassung und Anzeige von Raumtemperatur und Feuchte
- Verstellung der Raumsolltemperatur
- Verstellung der Betriebsmodis Auto - Kühlen -
- Schnellheizfunktion
- Unterputzausführung
Menge: 3,000 Stck

**1.80 Tauchheizkörper**
Tauchheizkörper zur elektrischen Heizungsunterstützung im monoenergetischen Anlagenbetrieb;

bestehend aus Einzelheizkörpern mit Temperaturregler, Sicherheitstemperaturbegrenzer, Schutzart IP 54, 1½" AG mit Kunststoffabdeckung, entspricht den Anforderungen der EN 60335-T1.

Nicht geeignet für Stahl emaillierte Warmwasserspeicher.

Anschlussspannung: 3/PE ~400V, 50Hz
Heizleistung: 7.5 kW
Eintauchtiefe: 550 mm
Unbeheizte Länge: 110 mm
Menge: 4,000 Stck

**1.90 Warmwassermodul/Modul ungemischter Heizkreis**
Warmwassermodul / Modul ungemischter Heizkreis

Kombinierbare Baugruppe DN 50 mit Isolierschalen zum Anschluss eines ungemischten Heizkreises bzw. einer Warmwasser- oder Schwimmbadbereitung.
Heizwasserdurchfluss bis max. 7,5 m³/h.

Bestehend aus drei Absperrventilen,
integrierter Schwerkraftbremse,
zwei Thermometern, drei KFE-Kugelhähnen, Schmutzfänger,
Verrohrungs- und Verbindungsteilen und Isolierschalen.
Menge: 1,000 Stck

**1.100 Mischermodul**
Modul gemischter Heizkreis mit Temperaturfühler
Kombinierbare Baugruppe DN 50 mit Isolierschalen zum Anschluss eines gemischten Heizkreises. Heizwasserdurchfluss bis max. 7,5 m3/h.

Bestehend aus zwei Kugelhähnen mit Rückschlagventil, drei KFE-Kugelhähnen, zwei Thermometern, Schmutzfänger, Verrohrungs- und Verbindungsteilen, 3-Wege-Mischer mit Stellmotor, Anschlussspannung ~230 V, Schutzart IP 40, Fühler und Isolierschalen.
Menge: 1,000 Stck

**1.110 Doppelbalg Gummikompensator DN 50**
Doppelbalg-Gummikompensator zur Körperschallentkopplung von Wärmepumpe und Heizsystem. Absorbiert Schwingungen und Bewegungen die durch Pumpen, Kompressoren, Armaturen usw. verursacht werden, reduziert Geräusche und gleicht Spannungen (axiale und seitliche Differenzen) von Montageungenauigkeiten aus.

Balg aus EPDM, Anschlüsse IG aus C-Stahl verzinkt,

Einsatztemperatur: -10 °C bis 110 °C
Nenngröße: DN 50
Kompression: 22 mm (Hub 10 / -12),
Dehnung:  6 mm
Lateralbewegung: 22 mm
Winkelhub: 45°
Menge: 2,000 Stck

**1.120 Übergangsverschraubung**
Anschlussverschraubung

für Module DN 50;
Nut x Gewinde 2” - Schelle und Übergang Gewinde R 2 ”AG x Nut 60,3 passend zu Modulen.
Menge: 4,000 Stck

**1.130 Standpufferspeicher Heizen/Kühlen 1000 l**
Pufferspeicher für Kälte- und Wärmeanwendungen
Nutzinhalt 870 Liter zum Heizen und Kühlen, einschl. 6 Muffen
1 ½" für Tauchheizkörper, 3 Tauchhülsen ½" für Temperatur- fühler,

Inklusive 2 x 2 Anschlüsse 2" für Heizungsvor- und rücklauf und Anschlussstutzen für Entlüftung bzw. Entleerung.
Inklusive fertig aufmontierter Kältedämmung (25 mm) und abnehmbarer Vlies-Dämmung (80 mm Dämmstärke) für geringe Stillstandsverluste.

Technische Daten:
Energieeffizienzklasse: C,
Speicher-Wärmeverlust: 3,36 kWh/24h,
Farbe:  grau
Durchmesser ohne/mit Dämmung: 790/1000 mm,
Gesamthöhe:  2060 mm,
Kippmass:  2250 mm (ohne Dämmung 2023 mm);
Betriebsdruck:  6 bar
Menge: 1,000 Stck

**1.140 Einbringung Pufferspeicher**
Einbringung des in vor genannter Position beschriebenen Pufferspeicher in den Technikraum
Die Technikzentrale befindet sich im Untergeschoss und ist vom Erdgeschoss über das Treppenhaus zu erreichen.
Die Pufferspeicher sind mit entsprechenden Hebezeugen zu transportieren.
Menge: 1,000 Stck

**1.150 Umwälzpumpe mit Koppelrelais**
Elektronisch geregelte Umwälzpumpe mit Koppelrelais

Hocheffizienz-Heizungsumwälzpumpe zur Sicherstellung des Mindestheizwasserdurchsatzes durch die Wärmepumpe,

Förderhöhe 7 m bei einem Volumenstrom von 8,0 m3/h, feste Drehzahlen hinterlegt,
Ansteuerung der Pumpe mit 0-10 V Eingangssignal möglich, Stichmaß 220 mm, Anschluss Flansch DN 40;

inkl. Wärmedämmschalen; Anschlussspannung 1/N/PE ~230 V, 50 Hz.
Menge: 1,000 Stck

**1.160 Umwälzpumpe**
Elektronisch geregelte Umwälzpumpe

Hocheffizienz Nassläuferpumpe mit integrierter thermisch entkoppelter Leistungsregelung. Einsetzbar in Heizungs- systemen, insbesondere im Verbraucherkreis sowie in Solekreisläufen von Wärmepumpen, Temperaturbereich des Fördermediums -10 °C bis +100 °C, Einsatztemperaturbereich -20 °C bis +40 °C. Regelungsarten zur optimalen Lastan- passung über Bedienknopf vorwählbar. Stichmaß 180 mm; Anschlussspannung: 1/N/PE ~230 V, 50 Hz. Erfüllt die Anforderungen gem. Ecodesign Richtlinie (EEI≤ 0,21). Relais zur Entkopplung von Steuer- und Lastkreis, inkl. Relaissockel und Haltbügel.
Förderhöhe max. 10 m bei einem Durchsatz von 3,0 m3/h, Volumenstrom max. 8,5 m3/h mit einer Förderhöhe von 3,4 m,
Regelungsart: feste Drehzahl (Stufen 1 - 3), Differenzdruckregelung variabel (Δp-v) und Differenzdruckregelung konstant (Δp-c) möglich. Sammelstörmeldung (SSM) vorhanden, Einbauhöhe 180 mm, Einbautiefe 44 mm, Breite Pumpenkopf 102 mm.
Menge: 3,000 Stck

**1.170 Temperaturfühler**
Temperaturfühler mit Metallhülse
zum Anschluss an den Wärmepumpenmanager mit abnehmbarem Bedienteil. Einsetzbar als Anlegefühler für gemischte Heizkreise, als Vorlauf- bzw. Speicherfühler für die Betriebsart "Bivalent regenerativ", als Warmwasser- und Raumtemperaturfühler

Durchmesser: 6 mm
Anschlussleitung: 6 m
Menge: 4,000 Stck

**1.180 Inbetriebnahme**
Inbetriebnahme und Parametrierung der vor beschriebenen Wärmepumpenanlage durch den Werkskundendienst.

Leistungsumfang:
- Einstellung Regel- und Bedieneinheit Heizen/Kühlen
- Verdrahtungsüberprüfung Wärmepumpenmanager
- Überprüfung der Wärmequelle
- Überprüfung der hydraulische Einbindung
- Messung der Wärmequelle und der Anlagenkennwerte
- Überprüfung des Motorschutzes
- Überprüfung vorhandener Schmutzfänger
- Prüfung des Kondensatablaufes
- Regler-Einweisung für Heizen
- Regler Einweisung für Kühlen
- Erstellung eines Protokolls
- Prüfung der Kühlfunktion
- Fahrtkosten

Die Einstellparameter sind in einem Inbetriebnahmeprotokoll zu erfassen und zusammen mit der Bestandsdokumentation an den AG zu übergeben.
Menge: 1,000 Stck

**1.190 Mobile Heizzentrale 50 kW**
*** Pauschalposition
Mobile Heizzentrale mit einer Leistung von ca 50 kW,
als Mietgerät für die Dauer von 5 Kalenderwochen,
zur Estrichaufheizung.

Die Lieferung beinhaltet:
- An- und Abtransport
- Haftungsübernahme für die Mietzeit
- ca 30 m Verbindungsleitungen 2"
- Anschluß und Rückbau an das Heizsystem
- 1 Überfahrrampe für die Anschlussleitungen
- 30 m Stromkabel 230 V, 16 A
- 200 Liter Erstbefüllung
- Wochenendpauschalen zur Prüfung des Bertiebs
- selbstständiges Nachbestellen von Brennstoff
Menge: 1,000 psch

**1.200 Betriebsverlängerung der mobilen Heizzentrale**
Betriebsverlängerung
der vor beschriebenen mobilen Heizzentrale
Menge: 1,000 Wo

**1.210 Folgebefüllung mit Heizöl**
Folgebefüllung mit Heizöl, incl. aller Nebenkosten
Menge: 1000,000 ltr.

### Abschnitt 2 Rohrleitungen mit Zubehör

*Hinweis: Edelstahlrohr für Heizung und Druckluftinstallation*
Rohrleitungen für PWWH-, Druckluft und Industrieanlagen, (nicht für Trinkwasserinstallationen),

- aus ferritisch nichtrostendem Chromstahl
- Werkstoff-Nr. 1.4520,
- nach DIN EN 10088-2
- Verbindung mit Pressverbinder aus Edelstahl 1.4301
- mit SC-Contur und DVGW zertifizierter Prüfsicherheit bei
- unverpresstem Verbinder über den gesamten Prüfbereich
- von 22 hPa (22 mbar) bis 0,3 MPa (3 bar) trocken,
- 0,1 MPa (1 bar) bis 0,65 MPa (6,5 bar) nass
- Pressverbindung bis DN 50 mit doppelter
- Presskontur (vor und hinter dem Dichtelement)
- EPDM-Dichtelement
- unlösbar
- Rohr und Verbinder im Systemverbund

inklusive Systemzulassung,
Montagehöhe: bis 3,5 m

**2.10 Edelstahlrohr 15 x 1,0 mm**
Edelstahlrohr 15 x 1,0 mm,
wie vor beschrieben
Menge: 10,000 lfm

**2.20 Edelstahlrohr 18 x 1,0 mm**
Edelstahlrohr 18 x 1,0 mm,
wie vor beschrieben
Menge: 26,000 lfm

**2.30 Edelstahlrohr 22 x 1,2 mm**
Edelstahlrohr 22 x 1,2 mm,
wie vor beschrieben
Menge: 26,000 lfm

**2.40 Edelstahlrohr 28 x 1,2 mm**
Edelstahlrohr 28 x 1,2 mm,
wie vor beschrieben
Menge: 45,000 lfm

**2.50 Edelstahlrohr 35 x 1,5 mm**
Edelstahlrohr 35 x 1,5 mm,
wie vor beschrieben
Menge: 90,000 lfm

**2.60 Edelstahlrohr 42 x 1,5 mm**
Edelstahlrohr 42 x 1,5 mm,
wie vor beschrieben
Menge: 62,000 lfm

**2.70 Edelstahlrohr 54 x 1,5 mm**
Edelstahlrohr 54 x 1,5 mm,
wie vor beschrieben
Menge: 65,000 lfm

**2.80 Edelstahlrohr 64 x 1,5 mm**
Edelstahlrohr 64 x 1,5 mm,
wie vor beschrieben
Menge: 160,000 lfm

**2.90 Bogen aus Edelstahl mit Pressverbindern DN 12**
Bogen aus Edelstahl mit Pressverbindern DN 12, passend zu den vorbeschriebenen Rohrleitungen.
Menge: 4,000 Stck

**2.100 Bogen aus Edelstahl mit Pressverbindern DN 15**
Bogen aus Edelstahl mit Pressverbindern DN 15, passend zu den vorbeschriebenen Rohrleitungen.
Menge: 6,000 Stck

**2.110 Bogen aus Edelstahl mit Pressverbindern DN 20**
Bogen aus Edelstahl mit Pressverbindern DN 20, passend zu den vorbeschriebenen Rohrleitungen.
Menge: 8,000 Stck

**2.120 Bogen aus Edelstahl mit Pressverbindern DN 25**
Bogen aus Edelstahl mit Pressverbindern DN 25, passend zu den vorbeschriebenen Rohrleitungen.
Menge: 26,000 Stck

**2.130 Bogen aus Edelstahl mit Pressverbindern DN 32**
Bogen aus Edelstahl mit Pressverbindern DN 32, passend zu den vorbeschriebenen Rohrleitungen.
Menge: 28,000 Stck

**2.140 Bogen aus Edelstahl mit Pressverbindern DN 40**
Bogen aus Edelstahl mit Pressverbindern DN 40, passend zu den vorbeschriebenen Rohrleitungen.
Menge: 22,000 Stck

**2.150 Bogen aus Edelstahl mit Pressverbindern DN 50**
Bogen aus Edelstahl mit Pressverbindern DN 50, passend zu den vorbeschriebenen Rohrleitungen.
Menge: 26,000 Stck

**2.160 Bogen aus Edelstahl mit Pressverbindern DN 65**
Bogen aus Edelstahl mit Pressverbindern DN 65, passend zu den vorbeschriebenen Rohrleitungen.
Menge: 64,000 Stck

**2.170 Muffe aus Edelstahl mit Pressverbindern DN 12**
Muffe aus Edelstahl  mit Pressverbindern DN 12
passend zu den vorbeschriebenen Rohrleitungen.
Menge: 2,000 Stck

**2.180 Muffe aus Edelstahl mit Pressverbindern DN 15**
Muffe aus Edelstahl  mit Pressverbindern DN 15
passend zu den vorbeschriebenen Rohrleitungen.
Menge: 2,000 Stck

**2.190 Muffe aus Edelstahl mit Pressverbindern DN 20**
Muffe aus Edelstahl  mit Pressverbindern DN 20
passend zu den vorbeschriebenen Rohrleitungen.
Menge: 6,000 Stck

**2.200 Muffe aus Edelstahl mit Pressverbindern DN 25**
Muffe aus Edelstahl  mit Pressverbindern DN 25
passend zu den vorbeschriebenen Rohrleitungen.
Menge: 8,000 Stck

**2.210 Muffe aus Edelstahl mit Pressverbindern DN 32**
Muffe aus Edelstahl  mit Pressverbindern DN 32
passend zu den vorbeschriebenen Rohrleitungen.
Menge: 12,000 Stck

**2.220 Muffe aus Edelstahl mit Pressverbindern DN 40**
Muffe aus Edelstahl  mit Pressverbindern DN 40
passend zu den vorbeschriebenen Rohrleitungen.
Menge: 10,000 Stck

**2.230 Muffe aus Edelstahl mit Pressverbindern DN 50**
Muffe aus Edelstahl  mit Pressverbindern DN 50
passend zu den vorbeschriebenen Rohrleitungen.
Menge: 12,000 Stck

**2.240 Muffe aus Edelstahl mit Pressverbindern DN 65**
Muffe aus Edelstahl  mit Pressverbindern DN 50
passend zu den vorbeschriebenen Rohrleitungen.
Menge: 22,000 Stck

**2.250 T-Stück aus Edelstahl mit Pressverbindern DN 25**
T-Stück aus Edelstahl mit Pressverbindern DN 25, passend zu den vorbeschriebenen Rohrleitungen.
Menge: 4,000 Stck

**2.260 T-Stück aus Edelstahl mit Pressverbindern DN 32**
T-Stück aus Edelstahl mit Pressverbindern DN 32, passend zu den vorbeschriebenen Rohrleitungen.
Menge: 4,000 Stck

**2.270 T-Stück aus Edelstahl mit Pressverbindern DN 40/DN 25**
T-Stück aus Edelstahl mit Pressverbindern DN 40/ DN 25, passend zu den vorbeschriebenen Rohrleitungen.
Menge: 2,000 Stck

**2.280 T-Stück aus Edelstahl mit Pressverbindern DN 50**
T-Stück aus Edelstahl mit Pressverbindern DN 50, passend zu den vorbeschriebenen Rohrleitungen.
Menge: 2,000 Stck

**2.290 T-Stück aus Edelstahl mit Pressverbindern DN 50/DN 40**
T-Stück aus Edelstahl mit Pressverbindern DN 50/ DN40, passend zu den vorbeschriebenen Rohrleitungen.
Menge: 2,000 Stck

**2.300 T-Stück aus Edelstahl mit Pressverbindern DN 65/DN 40**
T-Stück aus Edelstahl mit Pressverbindern DN 65/ DN40, passend zu den vorbeschriebenen Rohrleitungen.
Menge: 2,000 Stck

**2.310 T-Stück aus Edelstahl mit Pressverbindern DN 65/DN 50**
T-Stück aus Edelstahl mit Pressverbindern DN 65/ DN50, passend zu den vorbeschriebenen Rohrleitungen.
Menge: 4,000 Stck

**2.320 Reduzierung aus Edelstahl DN 15 / DN 12**
Reduzierung aus  Edelstahl mit Pressverbindern
DN15 / DN12 passend zu den vorbeschriebenen Rohrleitungen.
Menge: 2,000 Stck

**2.330 Reduzierung aus Edelstahl DN 20 / DN 12**
Reduzierung aus  Edelstahl mit Pressverbindern
DN20 / DN12 passend zu den vorbeschriebenen Rohrleitungen.
Menge: 2,000 Stck

**2.340 Reduzierung aus Edelstahl DN 25 / DN 12**
Reduzierung aus  Edelstahl mit Pressverbindern
DN25 / DN12 passend zu den vorbeschriebenen Rohrleitungen.
Menge: 2,000 Stck

**2.350 Reduzierung aus Edelstahl DN 25 / DN 20**
Reduzierung aus  Edelstahl mit Pressverbindern
DN25 / DN20 passend zu den vorbeschriebenen Rohrleitungen.
Menge: 2,000 Stck

**2.360 Reduzierung aus Edelstahl DN 32 / DN 25**
Reduzierung aus  Edelstahl mit Pressverbindern
DN32 / DN25 passend zu den vorbeschriebenen Rohrleitungen.
Menge: 2,000 Stck

**2.370 Reduzierung aus Edelstahl DN 40 / DN 32**
Reduzierung aus  Edelstahl mit Pressverbindern
DN40 / DN32 passend zu den vorbeschriebenen Rohrleitungen.
Menge: 2,000 Stck

**2.380 Reduzierung aus Edelstahl DN 50 / DN 40**
Reduzierung aus  Edelstahl mit Pressverbindern
DN50 / DN40 passend zu den vorbeschriebenen Rohrleitungen.
Menge: 2,000 Stck

**2.390 Reduzierung aus Edelstahl DN 65 / DN 32**
Reduzierung aus  Edelstahl mit Pressverbindern
DN50 / DN40 passend zu den vorbeschriebenen Rohrleitungen.
Menge: 12,000 Stck

**2.400 Reduzierung aus Edelstahl DN 65 / DN 50**
Reduzierung aus  Edelstahl mit Pressverbindern
DN50 / DN40 passend zu den vorbeschriebenen Rohrleitungen.
Menge: 12,000 Stck

**2.410 Rohraufhängung Stahl verz L bis 0,5 m DN 20**
Rohraufhängung, aus verzinktem Stahl, mit schalldämmenden Einlagen, Anforderungen entsprechend DIN 4109, Länge Aufhängung bis 0,5 m, Befestigung über Gewindestäbe, gelenkig an bauaufsichtlich zugelassenen Dübeln,
Befestigungsuntergrund Beton, für Trinkwasserleitung aus nichtrostendem Stahl, DN 20.
Menge: 4,000 Stck

**2.420 Rohraufhängung Stahl verz L bis 0,5 m DN 25**
Rohraufhängung, aus verzinktem Stahl, mit schalldämmenden Einlagen, Anforderungen entsprechend DIN 4109, Länge Aufhängung bis 0,5 m, Befestigung über Gewindestäbe, gelenkig an bauaufsichtlich zugelassenen Dübeln,
Befestigungsuntergrund Beton, für Trinkwasserleitung aus nichtrostendem Stahl, DN 25.
Menge: 30,000 Stck

**2.430 Rohraufhängung Stahl verz L bis 0,5 m DN 32**
Rohraufhängung, aus verzinktem Stahl, mit schalldämmenden Einlagen, Anforderungen entsprechend DIN 4109, Länge Aufhängung bis 0,5 m, Befestigung über Gewindestäbe, gelenkig an bauaufsichtlich zugelassenen Dübeln,
Befestigungsuntergrund Beton, für Trinkwasserleitung aus nichtrostendem Stahl, DN 32.
Menge: 60,000 Stck

**2.440 Rohraufhängung Stahl verz L bis 0,5 m DN 40**
Rohraufhängung, aus verzinktem Stahl, mit schalldämmenden Einlagen, Anforderungen entsprechend DIN 4109, Länge Aufhängung bis 0,5 m, Befestigung über Gewindestäbe, gelenkig an bauaufsichtlich zugelassenen Dübeln,
Befestigungsuntergrund Beton, für Trinkwasserleitung aus nichtrostendem Stahl, DN 40.
Menge: 41,000 Stck

**2.450 Rohraufhängung Stahl verz L bis 0,5 m DN 50**
Rohraufhängung, aus verzinktem Stahl, mit schalldämmenden Einlagen, Anforderungen entsprechend DIN 4109, Länge Aufhängung bis 0,5 m, Befestigung über Gewindestäbe, gelenkig an bauaufsichtlich zugelassenen Dübeln,
Befestigungsuntergrund Beton, für Trinkwasserleitung aus nichtrostendem Stahl, DN 50.
Menge: 44,000 Stck

**2.460 Rohraufhängung Stahl verz L bis 0,5 m DN 65**
Rohraufhängung, aus verzinktem Stahl, mit schalldämmenden Einlagen, Anforderungen entsprechend DIN 4109, Länge Aufhängung bis 0,5 m, Befestigung über Gewindestäbe, gelenkig an bauaufsichtlich zugelassenen Dübeln,
Befestigungsuntergrund Beton, für Trinkwasserleitung aus nichtrostendem Stahl, DN 65.
Menge: 50,000 Stck

**2.470 Kälte-Rohrschelle DN 40**
Kälte-Rohrschellen DN 40 mit entkoppelten Wärme- Schalldämmeinlagen aus Weichschaummaterial zur schall- und thermischen entkoppelten Befestigung nach DIN 4109

einschl. Befestigungsmaterial
Menge: 10,000 Stck

**2.480 Kälte-Rohrschelle DN 50**
Kälte-Rohrschellen DN 50
wie vor beschrieben
Menge: 20,000 Stck

**2.490 Kälte-Rohrschelle DN 65**
Kälte-Rohrschellen DN 65
wie vor beschrieben
Menge: 68,000 Stck

**2.500 Anschlüsse Heizregister DN 20 herstellen**
Anschlüsse an lüftungsseitiges Heizregister herstellen

(Vor- und Rücklauf) Dimension:
DN 20, einschl. Klein-, Schweiß- und Dichtungsmaterial sowie Verschraubungen oder Gegen- flansche, Schrauben, Muttern und Dichtungen.
Der Anschluss befindet sich außerhalb der RLT-Anlage mit geeigneten Übergängen zur Aufnahme eines Gewindeflansch.
Menge: 2,000 Stck

**2.510 Anschlüsse Heizregister DN 25 herstellen**
Anschlüsse an lüftungsseitiges Heizregister herstellen

(Vor- und Rücklauf) Dimension:
DN 25, einschl. Klein-, Schweiß- und Dichtungsmaterial sowie Verschraubungen oder Gegen- flansche, Schrauben, Muttern und Dichtungen.
Der Anschluss befindet sich außerhalb der RLT-Anlage mit geeigneten Übergängen zur Aufnahme eines Gewindeflansch.
Menge: 2,000 Stck

**2.520 Lufttöpfe DN 50**
Lufttöpfe, geschweisst, aus schwarzem Stahlrohr DN 50

max Betriebsdruck :
- 10 bar einschl. Entlüftung DN 15
- Länge 25 cm
- 2 Enddeckel
- Anschluss der Entlüftungsleitung 1/2"
- Entlüftungsleitung mit Übergang und KFE-Hahn

einschl. Anschlussflansch, Gegenflansch, Schrauben und Dichungen
Menge: 8,000 Stck

**2.530 Herstellen von Fühlertaschen R 1/2**
Herstellen von Fühlertaschen R 1/2 und

Einbau von bauseitigen Fühlern in Rohre DN 32 - DN 65.
Menge: 20,000 Stck

### Abschnitt 3 Fußbodenheizung

*Hinweis: Hinweis*
Hinweis
Vor Beginn der Arbeiten ist die Beschaffenheit der Oberfläche eigenverantwortlich zu kontrollieren in Bezug auf Trockenheit und Ebenheit. Dabei sind die Toleranzen nach DIN 18202 einzuhalten und zu bestätigen.

Der Estrich wird vom Estrichleger eingebaut.

Randstreifen und Bewegungsfugen sind vorschriftsmäßig auszulegen und zu befestigen. Dabei ist der zwischen Architekt und Fachplaner abgestimmte Fugenplan nach DIN 18560 bzw. DIN EN 13813 zu prüfen und eigenverantwortlich mit Estrichleger und Belagsfirma abzustimmen.

Nach der Verlegung der Heizkreise sind diese mit Wasser zu befüllen und ordnungsgemäß zu entlüften. Im Anschluss erfolgt eine Druckprobe. Hierbei ist ein Druck von 10 bar aufzubauen und über 24 Stunden zu halten. Nach dieser Prüfdauer ist die Anlage auf Undichtigkeiten zu überprüfen und alle lösbaren Verbindungen nachzuziehen.

Während der Estrichverlegung muss die Anlage unter einem Druck von mindestens 6 bar stehen, damit eventuell auftretende Schäden am Rohrsystem sofort erkannt werden.

Über Dichtheit und Prüfdruck ist ein Prüfprotokoll zu erstellen.

Das Aufheizen und Ausheizen des Estrich erfolgt nach DIN EN 1264 und ist in die Einheitspreise einzukalkulieren.

Die Auslegungs-Vorlauftemperatur ist solange aufrecht zu erhalten, bis die in Abhängigkeit vom Bodenbelag nach DIN 18560 und DIN EN zulässige Ausgleichsfeuchte erreicht ist.

Über den Aufheizungsvorgang ist ein detailliertes Protokoll gemäß DIN EN 1264 (Teil 4) zu erstellen.

*Hinweis: Vorbeschrieb Flächenheizung*
Die Systemkomponenten der  Flächenheizung /-kühlung entsprechen folgenden Normen:

- Wärme- und Trittschalldämmung DIN EN  13163 bis 13165,
  DIN 4102, DIN 4108 und DIN 4109
- Randdämmstreifen DIN 18560 Teil 2 und 4102
- Abdeckfolie,
- Estrichkomponenten VD450/550N, DIN 18560
- PE-Xa-Rohr,  Dim. 17x2 mm
  DIN EN ISO 15875, sauerstoffdicht nach DIN 4726.

Voraussetzung für den Einbau der Flächenheizung /-
kühlung ist, das der Untergrund der DIN 18202 entspricht und soweit erforderlich die Maßnahmen  nach DIN 18195 durchge- führt sind.
Flächenheizung /-kühlung mit unterschiedlichen Rohrab- ständen zur individuellen Leistungsanpassung, Wärmeleistungsdaten gem. DIN EN 1264, Wärmedämmung der Fußböden entsprechend der EnEV, DIN 4108,
DIN EN 1264-4 und Trittschalldämmung gemäß DIN 4109.
Fußbodenoberflächentemperaturen im wärmephysiologisch
zugelassenen Bereich, zur Aufnahme von Oberböden mit einem max. Wärmedurchlaßwiderstand von 0,15 m2K/W.

Druckprüfung der Flächenheizung gemäß VOB max. Prüfdruck: 10 bar

Einregulierung und Funktionsheizen
Die Einstellung der Anlage ist gem. VOB DIN 18380, 3.5, durch hydraulischen Abgleich der Heizkreise und der Verteiler untereinander vorzunehmen, einschließlich Dokumentierung in den Abnahmeunterlagen gem. Punkt 3.7 der VOB DIN 18380.

Das Funktionsheizen kann, bei Verwendung von VD 450 und
KB 650N, 21 Tage und bei VD 550N, 7 Tage nach Einbringung des Zement-Estrichs, entsprechend DIN EN 1264-4 beginnen.
Bei Verwendung von Trockenestrichplatten kann das Funktionsheizen 1 Tag nach Verlegung der Lastverteilschicht, jedoch vor den Bodenbelagsarbeiten erfolgen.
Das Formular Funktionsheizprotokoll mit Funktionsheizan- weisungen ist beim Systemhersteller abzufordern.
Das Funktionsheizen ist gemäß VOB eine Nebenleistung und wird nicht separat vergütet

**3.10 Tacker Auslastungsfläche VA 30**
Tacker Auslastungsfläche
PE-Xa-Rohr 16x1,8, Vz 20, DES 35-3
Fußbodenheizungssystem zur individuellen Leistungsan- passung, Fußbodenoberflächentemperaturen im wärmephysio- logisch zugelassenen Bereich, zur Aufnahme von Oberböden mit einem maximalen Wärmedurchlasswiderstand von 0,15 m2/K/W,

bestehend aus:
- PE-Xa-Rohr 16 x 1,8 mm, nach DIN 16892,
  sauerstoffdicht nach DIN 4726,
  im Verlegeabstand von 30 cm.
- Tackerplatte oder Tackerrolle EPS DES 35-3
  als Rohrträger mit Wärme- und Trittschalldämmung, nach DIN
  EN 13163 und DIN 4108-10, Baustoffklasse B2 gem.
  DIN 4102
- Systemtacker, für eine sichere Befestigung der Heizungsrohre
  auf der Dämmung.
Menge: 330,000 m²

**3.20 Tacker Auslastungsfläche VA 20**
Tacker Auslastungsfläche
wie vor beschrieben,
jedoch im Verlegeabstand 20 cm
Menge: 130,000 m²

**3.30 Tacker Auslastungsfläche VA 15**
Tacker Auslastungsfläche
wie vor beschrieben,
jedoch im Verlegeabstand 15 cm
Menge: 213,000 m²

**3.40 Tacker Auslastungsfläche VA 10**
Tacker Auslastungsfläche
wie vor beschrieben,
jedoch im Verlegeabstand 10 cm
Menge: 95,000 m²

**3.50 Tackerplatte ohne Belegung**
Tackerplatte oder Tackerrolle EPS DES 35-3

als Wärme- und Trittschalldämmung ohne Heizrohrbelegung für unbeheizte Flächen, nach DIN EN 13163 und DIN 4108-10, Baustoffklasse B2 gem. DIN 4102
Menge: 120,000 m²

**3.60 Dämmung EPS-DES 30 mm**
Dämmung EPS-DES
als Zusatz-Dämmung für Flächenheizung, FCKW-frei.

Werkstoff:
expandierter Polystyrol-Hartschaum nach DIN EN 18164 gem. EN 1264-4
Baustoffklasse nach DIN 4102: B1
Anwendungstyp nach DIN 4108-10:
Plattenlänge: 1000 mm
Plattenbreite:  500 mm
Plattendicke:  30 mm

max. Nutzlast:  5 kN/m²
Lamba:  0,04 W/m² x K
liefern und montieren
Menge: 800,000 m²

**3.70 Multi Gebundene Schüttung**
Gebundene Schüttung 100L

zum Höhenausgleich von Rohren in der Ausgleichsschicht gemäß DIN 18560-2 mit dem Ergebnis einer vollflächigen, festen Auflage für die Trittschallund/oder Wärmedämmung

Werkstoff  : Vermiculite
Werkstoffummantelung  : Bitumen
Baustoffklasse gem. DIN 4102  : B2
Brandverhalten gem. DIN EN 13501  : Klasse E

Nachweis der Brauchbarkeit gem. DIN 18560-2:
Prüfzeugnis-Nr. 1058/3435 MP Braunschweig

Wärmeleitfähigkeit  : 0,07 W/mK
Schüttdichte  : 145 kg/m3
Menge: 350,000 ltr.

**3.80 Anbindeleitung Rohr 16 x 1,8 mit Tackernadeln**
Anbindeleitung der Flächenheizung zur individuellen Leistungs- anpassung, Fußbodenoberflächentemperaturen im wärmephy- siologisch zugelassenen Bereich, zur Aufnahme von Oberböden mit einem maximalen Wärmedurchlasswiderstand von 0,15 m2 K/W,

bestehend aus:
- PE-Xa-Rohr 16 x 1,8 mm, hochdruckvernetzt,
  nach DIN 16892,
  sauerstoffdicht nach DIN 4726.
- Systemtacker, für eine sichere Befestigung der Heizungsrohre
  auf der Dämmung.
Menge: 550,000 lfm

**3.90 Polyethylenfolie PE-Typ 200 0,2 mm Stärke**
Polyethylenfolie PE 0,2 mm Stärke zur Abdeckung der Dämmung als Schutz gem. DIN 18560,

mit mind.10 cm Überlappung verlegt.

Hinweis: Die erforderliche Überlappung wird nicht gesondert abgerechnet.

Werkstoff:  Polyethylen PE
Nenndicke:  mind. 1,25 m breit
Menge: 905,000 m²

**3.100 Randdämmstreifen mit Folienschürze**
Randdämmsteifen mit Folienschürze
für die normgerechte Trennung des Estrichs zu angrenzenden Bauteilen bei Fußbodenkonstruktionen gem. DIN 18560 und DIN EN 1264, mit mehrfacher Abreißschlitzung, mit aufka- schierter PE-Folie, Selbstklebestreifen zur Abdichtung, mit rückseitigem Klebestreifen zur Fixierung an der Wand und exakten Anpassung an die Wandinnen- und -außenecken.

Werkstoff:  geschlossenzelliges
  Polyethylen PE Baustoffklasse: B2
Höhe :  mind. 150 mm
Dicke:  mind. 10 mm
Menge: 750,000 lfm

**3.110 Reinigen des Betonbodens**
Reinigen des Betonbodens durch abkehren und entfernen von Anhaftungen zur Verlegung der Wärmedämmung auf den Roh- boden. Hierbei ist das Gehrgut durch den Auftragnehmer zu entsorgen.
Das entsogen von Müll etc., welches durch andere Auftrag- nehmer verursacht wurde, ist nicht Bestandteil dieser Leistung.
Menge: 905,000 m²

**3.120 Bewegungsfugenprofil mit selbstklebendem T-Fuß**
Bewegungsfugenprofil mit selbstklebenedem T-Fuß
für die normgerechte Herstellung von Bewegungsfugen im Tür- bereich und im gesamten Querschnitt des Heizestriches gem. DIN 18560,
bestehend aus:
Selbstklebende Klemmprofilschiene aus Hart-PVC, PE-Schaum-Dehnungsstreifen.

Werkstoff:  Hart-PVC, PE-Schaum
Höhe:  mind. 100 mm
Dicke:  mind. 10 mm
Menge: 30,000 lfm

**3.130 Messstellenmarkierung für Feuchtemessung im Estrich**
Messstellenmarkierung für Feuchtemessung im Estrich zur Ausweisung einer Messstelle für die Feuchtemessung im Estrich, mit rotem Markierungsende. Die Befestigung auf der Abdeckung gem. DIN 18560 erfolgt mittels Klebestreifen. Die Abdeckung darf nicht nicht zerstört werden. Der Mindestabstand von der Messstelle bis zum nächsten Heizungsrohr muss 10 cm betragen.

Materialbedarf: Mindestens 1 St / Raum

Werkstoff:  Rundstab Kautschuk, Fuß aus Kunststoff
  mit Klebestreifen
Menge: 10,000 Stck

**3.140 Rohrführungsbogen für Rohr 16 x 1,8 Kunststoffausführung**
Rohrführungsbogen für vorgenannte Rohrleitung
aus schlagfestem Kunststoff für 90° Bogen zur Richtungs- änderung, z.B. im Verteilerbereich.

Werkstoff:  Kunststoff
Menge: 88,000 Stck

**3.150 Rohrschutzhülse für Rohr 16 x 1,8**
Rohrschutzhülse für Rohr 16 x 1,8
zum Schutz der Anbindeleitung im Bereich der Heizestrich-Bewegungsfugen gem. DIN 18560
Werkstoff: geschlossenzelliges Polyethylen mit Selbstklebe- streifen
Menge: 110,000 Stck

**3.160 Fußbodenheizungsverteiler für 6 Heizkreise**
Fußbodenheizungsverteiler
als Komplettverteiler, zweiteiliger Grundkörper aus einem Edel- stahl mit integrierter Ventiltechnik und jeweils seitlich drehbaren Füll-, Entleerungs-Entlüftungseinrichtungen. Im Vorlauf feinst- regulierende und absperrbare Ventileinsätze zur Voreinstellung.
Auf den integrierten Rücklaufventilen müssen nachfolgend benannte Thermoantriebe, direkt aufgeschraubt werden können.

- 2 drehbare Füll-, Entleerungs-, Entlüftungseinrichtungen
- Verteilerhalter mit Schalldämmeinlage, Bezeichnungsschilder
  zur Benennung der Heizkreise und des eingestellten
  Massenstroms
- Heizkreisanschlüsse: 3/4" AG Eurokonus
- Heizkreisabstand: ca. 50 mm
- Verteilerabstand: ca 225 mm
- Anschluss: G1, flachdichtend Werkstoff Edelstahl
- Dokumentation der genauen Leitungslänge pro Heizkreis

Mit Klemmringverschraubung für Anschluss der PE-Xa Rohre an die Edelstahlverteiler und an die Einzelvorlauf-Feinstregulierventile und Einzelrücklaufventile bestehend aus:

- Stützhülse mit O-Ring-Dichtung auf Eurokonus
- Klemmring
- Überwurfmutter

Werkstoff:  Messing
Nenndicke Rohr: 16 x 1,8 mm
Konus:  G 3/4

Anzahl der Heizkreise: 6 Stck

Mit Winkelset für FBH- Verteiler für 1" Verteiler, Gehäuse aus Messing
bestehend aus:
- 1 Winkel lang, für den Rücklauf
- 1 Winkel kurz, für den Vorlauf

Mit Modul zur Befestigung des 1" Verteilers modular, bestehend aus:

2 St Wandhalter
2 St Anschlussegmente G 1"
2 St Endsegmente
2 St Klick-Thermometer 0-60°C

einschl. Befestigungsmaterial
Menge: 1,000 Stck

**3.170 Fußbodenheizungsverteiler für 7 Heizkreise**
Fußbodenheizungsverteiler für 7 Heizkreise
wie vor beschrieben
Menge: 2,000 Stck

**3.180 Fußbodenheizungsverteiler für 8 Heizkreise**
Fußbodenheizungsverteiler für 8 Heizkreise
wie vor beschrieben
Menge: 1,000 Stck

**3.190 Fußbodenheizungsverteiler für 14 Heizkreise**
Fußbodenheizungsverteiler für 14 Heizkreise
wie vor beschrieben
Menge: 1,000 Stck

**3.200 Fußbodenheizungsverteiler für 16 Heizkreise**
Fußbodenheizungsverteiler für 16 Heizkreise
wie vor beschrieben
Menge: 1,000 Stck

**3.210 Verteiler-Differenzdruckregler G1/Rp1**
Differenzdruckregler Rp1 - G1

der Differenzdruckregler PV ist ein ohne Hilfsenergie arbeiten- der Proportionalregler für Fußbodenheizungsanlagen mit vielen Verteilern. Der Differenzdruck ist einstellbar.

Die dynamische Differenzdruckregelung führt zu optimalen Betriebsverhältnissen bei allen Lastzuständen und eliminiert unerwünschte Einflüsse, bei Veränderungen in Teilbereichen der Anlage, auf andere Anlagenbereiche.

inkl. 2 Kugelhähne und Vorlaufgarnitur

mit Impulsleitung.

- einstellbarer Differenzdruck 5 - 30 KPa
- Regelbereich bis 7- 400 kPa
- Vol.- Bereich 600-2500 l/h
- Kvs 9,5
- DN25
- Einbautiefe 90 mm
Menge: 6,000 Stck

**3.220 Verteilerschrank UP 1000 mm**
Verteilerschrank als Unterputzlösung, kombinierbar mit dem Verteiler.
Ausreichend Platz für Funk-Basiseinheit (Regel- und Bedienmodul), das Regelmodul der Einzelraumregelung 24 V, sowie Etagenregelstation (erforderliche Nischentiefe 160 mm) und Wärmemengenzähler muss vorhanden sein. Einbau der Komponenten durch universelle Schienenbefestigung inklusive Befestigungsset im Verteilerschrank..
Ein nachträglicher Ein/Ausbau der Einbauzarge, mit 30 mm
umlaufender Blende, muß möglich sein.
Verriegelbare Klapptür mit Zylinderschloss, umlaufender Zarge, und verschraubtem Sockelblech aus pulverbeschichtetem  Stahlblech

Werkstoff  : verzinktes Stahlblech
Farbe  : pulverbeschichtet in weiß RAL 9016
Höhenverstellung: 825 - 1015 mm
Tiefenverstellung: 75 - 160 mm
Fußbodenkonstruktionshöhe: 40 - 230 mm
Abmessungen: Breite ca. 1000 mm
Menge: 4,000 Stck

**3.230 Verteilerschrank UP 1300 mm**
Verteilerschrank
wie vor beschrieben, jedoch 1300 mm breit
Menge: 2,000 Stck

**3.240 Rohrleitungsdämmschlauch 4 mm**
Dämmschlauch, Dämmschichtdicke: 4 mm

für Rohrleitungen in der Dim. 17 x 2 mm Rohr zum Schutz von Wärmeverlust der Fussbodenheizungsanbindeleitungen,

inkl. der Montage über die Anbindeleitungen und das Befestigen diese mittels Kabelbinder an der Rohrleitungsträgerplatt.

liefern und montieren
Menge: 550,000 lfm

**3.250 Klemmleiste**
Verdrahtungseinheit für den Anschluss von max. 6 Raumfühlern und 14 Thermoantrieben 230V.
Von 2 Raumfühlern sind jeweils bei zu 4 Thermoantriebe, von 2 weiteren bis zu 2 und von 2 weiteren Raumfühlern jeweils 1 Thermoantrieb ansteuerbar.

Durch Einlegen von Brücken, kann die Zahl der Thermoantriebe je Raumfühler erhöht werden.
Gehäuse aus Kunststoff mit demontierbarer Sichtabdeckung.

Konformität  : CE
Schutzklasse  : IP 40
Umgebungstemperatur  : 0...50°C
Leistung  : 10 VA
Spannung  : 230V
Menge: 10,000 Stck

**3.260 Thermoantrieb Edelstahlv. 230 V**
Thermoantrieb Edelstahlv. 24V M30x1,5 zur Ansteuerung der Rücklaufventile im Edelstahlverteiler mit Regulierschraube und DV, Verschraubung IG M 30 x 1,5, mit Hubanzeige und An- schlusskabel 0,75 mm2 x 1,0 m ohne Stecker, mit Aderend- hülsen, spritzwassergeschützt.

Einsatzbereich:
24 V - Einzelraumregelungen mit Edelstahlverteiler mit Regulierschraube und DV.
Konformität:  CE
Schutzart:  IP 54 (DIN EN 60529)
max. Stromaufnahme:  0,2 A
Wirkleistung:  ca. 2 W
Nennspannung:  230 V
Schutzklasse:  schutzisoliert
Funktion:  stromlos geschlossen
Anlagendruck/Pumpendruck:  max. 4 bar / max. 1 bar

inkl. dem Aufschalten am Regelmodul.
Menge: 58,000 Stck

**3.270 Belegreifheizen der FBH**
Belegreifheizen der installierten Fußbodenheizung nach Vor- gabe des Aufheizprotokolls des Estrichlegers.

Die Vorlauftemperatur ist nach Vorgabe des Estrichlegers schrittweise anzuheben und zu halten, bis die geforderte Restfeuchte des Estrichs erreicht ist.

Der Vorgang ist zu protokollieren und zu dokumentieren
Menge: 3,000 Stck

**3.280 Inbetriebnahme / Dokumentation FBH**
*** Pauschalposition
Inbetriebnahme der vor beschriebenen Fußbodenheizung gemäß Vorgaben des Estrichlegers als Standard-Aufheiz- programm über einen Zeitraum von 10 Tagen.

D.h. die Vorlauftemperatur ist täglich anzupassen und die Funktion der Heizungsanlage zu kontrollieren.

Die Aufheizung ist in einem Protokoll zu dokumentieren.
Menge: 1,000 psch

### Abschnitt 4 Einrichtungsgegenstände mit Zubehör

**4.10 RLT Klassen Umwälzpumpe 32-60**
Hocheffizienz-Nassläuferpumpe, elektronisch geregelt, Energieeffizienzindex (EEI) = 0.20

Ausführungen/Funktionen/Eigenschaften:
- Einzelpumpe
- Hocheffizienz-EC-Permanentmagnetmotortechnologie
- Energieeffizienzindex (EEI) = 0.19
- Regelungsarten: Konstantdruck / Festdrehzahl /
  Proportionaldruck / Konstanttemperatur
- Integrierter Motorvollschutz
- Wärmedämmschalen gem. EnEV im Lieferumfang
- Automatische Sollwerteinstellung
  durch AutoAdapt-Funktion
- Integrierter Trockenlaufschutz
- Einstellbare Volumenstrombegrenzung
- Integrierte Wärmemengenerfassung
- Anbindung an die Gebäudeleittechnikdurch Einsteckmodule
  im Klemmenkasten
- Betriebs- und Störmeldung
- Kommunikationsmöglichk.analog/ digital: 2xDO / 3xDI / 1xAI
- Erfassung der Betriebshistorie
- Bedienung über TFT-Display und Softtouch-Tastatur
- Automatische Sollwerteinstellung inkl.
  Volumenstrombegrenzung durch FlowAdapt-Funktion
- Betriebsarten Doppelpumpen: Wechsel/ Reserve/Parallel
techn. Daten.
Fördermedium  : Wasser 100 %
Medientemperatur  : 60,00 °C
Förderstrom  : 3,26 m³/h
Förderhöhe  : 4,28 m
Medientemperatur  : -10...110 °C
Umgebungstemperatur: -10...40 °C
maximaler Betriebsdruck: 10 bar
Netzanschluss  : 1~230V/50 Hz
Leistungsaufnahme  : 103 W

einschl. Verschraubungen und Dichtungen
Menge: 1,000 Stck

**4.20 RLT Küche Umwälzpumpe 32-60**
Hocheffizienz-Nassläuferpumpe

wie vor beschrieben, jedoch mit folgenden
techn. Daten:
Fördermedium:  Wasser 100 %
Medientemperatur:  60,00 °C
Förderstrom:  3,2 m³/h
Förderhöhe:  5,21 m
Medientemperatur:  -10...110 °C
Umgebungstemperatur:  -10...40 °C
maximaler Betriebsdruck.: 10 bar
Netzanschluss:  1~230V/50 Hz
Leistungsaufnahme:  109 W
einschl. Verschraubungen und Dichtungen
Menge: 1,000 Stck

**4.30 FBH Umwälzpumpe 32-80**
Hocheffizienz-Nassläuferpumpe

wie vor beschrieben, jedoch mit folgenden
techn. Daten.
Fördermedium  : Wasser 100 %
Medientemperatur  : 60,00 °C
Förderstrom  : 6,2 m³/h
Förderhöhe  : 4,20 m
Medientemperatur  : -10...110 °C
Umgebungstemperatur: -10...40 °C
Maximaler Betriebsdruck: 10 bar
Netzanschluss  : 1~230V/50 Hz
Leistungsaufnahme  : 136 W
einschl. Verschraubungen und Dichtungen
Menge: 1,000 Stck

**4.40 Heizungs- / Kälteverteiler 160 x 160 15 m³/h**
Kälteverteiler als komb. Vor- und Rücklaufverteiler,
bestehend aus:
Getrennter Vor- und Rücklaufkammer mit Zwischenisolierung, aus schwarzem Stahlblech St 44-3 geschweißt und mit Rostschutzanstrich versehen. Verteilerkammer für Vorlauf mit Flanschabgangsstutzen nach DIN, PN 6, sowie eingeschweißte Rohrhülsen für Durchführung der Rücklaufstutzen. Verteilerkammer für Rücklauf mit Flanschstutzen nach DIN, PN 6, durch die Rohrhülsen in der Vorlaufkamer mit Isolier- zwischenraum geführt.  Abgangsstutzen Vor- und Rücklauf nebeneinander.
Mit Entleerungsmuffen  für Vor- und Rücklaufkammer.

Inkl. Entleerungsrinne über die gesamte Verteilerlänge.

Kammerabmessungen: ca. 160 x 160 mm

Verteiler:

Gesamtlänge:  1600 mm
Stutzenabstand Einspeisung: 320 mm,
  Vorlauf nach oben
  Rücklauf von unten
Stutzenabstand Heizkreise: 320 mm
Verteilungsrohr:  160 / 160 mm
Heizwasserdurchsatz:  15 m³/h

Abgänge:

1. Einspeisung  DN 65, Flansch
2. HK RLT  DN 65, Flansch
2. HK FBH  DN 65, Flansch

frei Baustelle liefern, abladen,
zum vorgesehenen Aufstellungsort Heizzentrale im Untergeschoss transportieren,
aufstellen, ausrichten und montieren.
Menge: 1,000 Stck

**4.50 Dampfdiffusionsdichte Kältedämmung für vorbeschriebenen Kaltwasserverteiler**
Dampfdiffusionsdichte Kältedämmung für vorbeschriebenen Kaltwasser-Verteiler,

bestehend aus:
Kautschuckdämmung 2 x 25mm, mit weiterführender Dämmung über die beiden Entleerungen und der drei Standsonsolen.
Kammerabmessungen ca. 160 x 160 mm
Menge: 1,000 Stck

**4.60 Standkonsolen für vorbeschriebenen Kälteverteiler**
Standkonsolen für vorbeschriebenen Kälte-Verteiler, schallgedämmt aus Profilstahl mit Bodenplatte galvanisch verzinkt und Bohrungen für Schraubbefestigung.

Konsolenhöhe stufenlos verstellbar von 310 bis 500 mm,
einschl. Schrauben, Dübeln und Unterlegscheiben.
Menge: 3,000 Stck

**4.70 Schwerkraftbremse DN 32**
Schwerkraftbremse DN 32
ohne Öffnungsvorrichtung
Menge: 3,000 Stck

**4.80 Rückschlagklappe DN 32**
Rückschlagklappe DN 32 in Zwischenflanschausführung, mit Spezialzentrierung, Gehäuse aus Pressmessing Werkstoff mit Schließfeder zum Einsatz hinter Umwälzpumpen in Heizungsanlagen um unerwünschte Schwerkraftzirkulation bei Pumpenstillstand zu erreichen.

einschließlich beidseitige Gegenflanschen, Schrauben und Dichtungen

max. Betirebsdruck: 6 bar
max. Betriebstemp.:130 °C
Menge: 2,000 Stck

**4.90 Rückschlagklappe DN 65**
Rückschlagklappe DN 65, wie vor beschrieben
Menge: 7,000 Stck

**4.100 3-Weg Hubventil DN 40**
3-Weg Hubventil DN 40,
PN 16
Aussengewinde G 2 1/4"
Kvs 25 m³/h
Ventilkörper CC499K
Mediumstemperatur  -10...120°C [14...248°F]
Kennlinie  A – AB: gleichprozentig;B – AB: linear
Leckrate Leckrate A – AB: max. 0.05% vom Kvs-Wert;
B – AB: max. 1% vom Kvs-Wert

einschl. Rohrverschraubungen und Dichtungen
Menge: 2,000 Stck

**4.110 3-Weg Hubventil DN 65**
3-Weg Hubventil DN 65,
PN 16,
Flanschausführung
Kvs 58 m³/h
Ventilkörper EN-GJL-250 (GG 25)
Mediumstemperatur -10...120°C [14...248°F]
Kennlinie A – AB: gleichprozentig; B – AB: linear
Leckrate Leckrate A – AB: max. 0.05% vom Kvs-Wert; B – AB:

max. 1% vom Kvs-Wert

einschl. Schrauben und Dichtungen
Menge: 1,000 Stck

**4.120 Stetiger elektromotorischer Hubantrieb 24 V**
stetiger elektromotorischer Hubantrieb für Hubventile

Stromabsenkung in Ruhestellung
Konstante, lastunabhängige Laufzeit
Adaptierbarer Stellbereich
Stellkraft Motor 1500 N
Nennspannung AC/DC 24 V
Nennspannung Frequenz 50/60 Hz
Leistungsverbrauch Betrieb 2 W
Leistungsverbrauch Ruhestellung 1.5 W
Leistungsverbrauch Dimensionierung 3.5 VA
Ansteuerung stetig

Laufzeit Motor 150 s / 20 mm
Arbeitsbereich 2...10 V
Stellungsrückmeldung 2...10 V
Handverstellung mit Drucktaste, arretierbar
Elektrischer Anschluss Klemmen mit Kabel 1 m PVC

Schutzart IEC/EN IP54
Schutzklasse IEC/EN III, Sicherheitskleinspannung (SELV)
Menge: 3,000 Stck

**4.130 3-Wege-Ventil DN 32 einbauen**
Bauseits geliefertes 3-Wege-Regelventil DN 32

mit Flanschanschlüssen
unter Hinzulieferung aller erforderlichen Dicht- und Einbaumaterialien einbauen
Menge: 2,000 Stck

**4.140 3-Wege-Ventil DN 65 einbauen**
bauseits geliefertes 3-Wege-Regelventil DN 65
mit Flanschanschlüssen

unter Hinzulieferung aller erforderlichen Dicht- und Einbaumaterialien einbauen
Menge: 1,000 Stck

**4.150 druckunanabhängiges Regelventil DN 20 AB-QM**
Druckunabhängiges Abgleich- und Regelventil

mit integriertem Stellventil zur dynamischen Volumenstromregelung.

Einbau im Vor- oder Rücklauf

mit integrierter Absperrung. Auch verwendbar als Stellventil mit integriertem Durchflussregler zur Regelung bei gleichbleibend hoher Ventilautorität.

dynamischer Abgleich direkt am Verbraucher bei allen Lastzuständen.

Einstellung des Volumenstromes direkt am Ventil ohne aufwändige Einregulierung.

vorbereitet zur Aufnahme eines Stellantriebes für die Raumtemperaturregelung. Für Wasser und Wassergemische mit Frostschutzmitteln in Heiz-/Kühlsystemen

Ausführung ohne Messnippel.

Nennweite:  DN 20
Durchflussbereich (l/h): bis 1100

einschl. Gewindeübergangsverschraubungen auf Presssysteme
Menge: 3,000 Stck

**4.160 druckunanabhängiges Regelventil DN 25 AB-QM**
Druckunabhängiges Abgleich- und Regelventil
wie vor beschrieben,

jedoch mit folgenden techn. Daten:
Nennweite:  DN 25
Durchflussbereich (l/h):  bis 2200
Menge: 1,000 Stck

**4.170 druckunanabhängiges Regelventil DN 32 AB-QM**
Druckunabhängiges Abgleich- und Regelventil
wie vor beschrieben,

jedoch mit folgenden techn. Daten:
Nennweite:  DN 32
Durchflussbereich (l/h): bis 3600
Menge: 2,000 Stck

**4.180 3-Wege-Ventil DN 32 einbauen**
bauseits geliefertes 3-Wege-Regelventil DN 32
mit Flanschanschlüssen
unter Hinzulieferung aller erforderlichen Dicht- und Einbaumaterialien einbauen
Menge: 2,000 Stck

**4.190 3-Wege-Ventil DN 65 einbauen**
bauseits geliefertes 3-Wege-Regelventil DN 50
mit Flanschanschlüssen
unter Hinzulieferung aller erforderlichen Dicht- und Einbaumaterialien einbauen
Menge: 1,000 Stck

**4.200 Sicherheitstemperaturbegrenzer**
Sicherheitstemperaturbegrenzer

Einstellbereich von 5 bis 80 °C, Schaltdifferenz nicht einstellbar, geprüft nach Druckgeräterichtlinie 97/23EG, entspricht den Anforderungen der DIN EN14597 und ist damit für Heizungs- anlagen nach DIN EN12828 einsetzbar.

Zur sofortigen Abschaltung der 230 V Heizungspumpe.
Menge: 1,000 Stck

**4.210 Schmutzfänger aus Grauguss DN 65, PN 6**
Schmutzfänger aus Grauguss EN-GJL-250, JL 1040
DN 65, PN 6
in Schrägsitzbauform, Sieb aus nichtrostendem Stahl
Deckeldichtung außen gekammert mit Entleerungsschraube
Flansche nach DIN EN 1092-2 Typ 21
einschl. Gegenflansch, Schrauben und Dichtungsmaterial.
Menge: 2,000 Stck

**4.220 Absperrkugelhahn DN 32 m. Dämmkappe**
Heizungs-Kugelhahn DN 32
wie vor beschrieben.
Menge: 4,000 Stck

**4.230 Absperrkugelhahn DN 25 m. Dämmkappe**
Heizungs-Kugelhahn DN 25
wie vor beschrieben.
Menge: 2,000 Stck

**4.240 Absperrkugelhahn DN 20 m. Dämmkappe**
Heizungs-Kugelhahn DN 20
wie vor beschrieben.
Menge: 6,000 Stck

**4.250 Flanschenabsperrklappe DN 65**
Weichdichtende zentrische Absperrklappe mit Taupunktsperre. Einteiliges Gehäuse in Ringform mit Zentrieraugen (Typ 2) Endarmatur und einseitig Abflanschen autorisiert.
Voll isolierbar nach HeizAnlV.

Hergestellt frei von lackbenetzungsstörenden Substanzen.
Antrieb über Rastenhandhebel LP165 mit 13 verriegelbaren Positionen.
- Kopfflansch nach ISO 5211
- Kennzeichnung nach EN 19

Erfüllt die Sicherheitsanforderungen der Europäischen Druckgeräterichtlinie 2014/68/EU (DGR).
Gehäuse  :  EN-GJS-400-15
Klappenscheibe: 1.4308
Ringbalg: EPDM-XU
DIN-DVGW-Zulassung für Trinkwasser.
Mediumtemperatur: -10 bis 130 °C
Nenndruck: PN 6/10/16
Nennweite: DN 65
zul. Betriebsdruck: 16 bar
Baulänge nach: EN 558-1-20

einschl. Gegenflansche, Schrauben, Muttern und Dichtungen
Menge: 14,000 Stck

**4.260 Mikroluftabscheider DN 65**
Mikroluftblasenabscheider zur kontinuierlichen Entfernung von Luft- und Mikroluftblasen aus Heiz- und Kühlkreisläufen. Medium Wasser und Wasser/Glykol (50/50%) in Messing- ausführung. Horizontale, vertikale und diagonale Einbaulage durch variablen Anschluss möglich. Entfernt wirkungsvoll zirkulierende Luft und Mikroblasen.

Merkmale / Ausstattung
Ausführung:  Messing
Anschluss:  Flansch DN 65
Betriebsdruck: 6 bar max.
Temperatur : 110 GradC max.
einschl. Schrauben und Dichtungen

einschließlich passender Fertigisolierung mit Halbschalen aus wärmestabilisiertem EPP-Hartschaum nach HeizAnlV und EnEV
Menge: 1,000 Stck

**4.270 Magnetitabscheider DN 65**
Magnetitabscheider im Heizkreislauf zur Entfernung von zir- kulierenden Verun‑reinigungen, Eisenoxide (magnetische
Partikel) aus wasserführenden Systemen.

Schlammabscheider zur kontinuierlichen Entfernung von mag- netischen und nicht magnetischen Schmutz‑ und Schlamm- ‑partikeln aus Heiz‑ und Kühlkreisläufen.

Mit eingebautem Magneten in Dry‑Pocket‑Konstruktion zum schnellen Abscheiden von magnetischen Partikeln.
Integrierter Konus zur Neutralisation des Magnetfeldes beim Abschlammen.Flexibler Abziehmechanismus zum Reinigen des Magneten beim Abschlammen ohne erhöhte Einbauhöhe.
Medium Wasser und Wasser/Glykol (50/50%).
Gehäuse in Stahlausführung St 37.2
Schlammabscheidung bis zu einer Partikel‑grösse von 5 Mikrometer ‑ohne Betriebs‑unterbrechung abscheiden und abschlammen durch den Spirorohreinsatz und Magneten,
komplett mit Abschlammhahn.
Inkl. Fertigisolierung Halbschalen aus PUR‑Hartschaum (FCKW‑frei) nach HeizAnlV und EnEV.

Technische Daten:
Nennweite: DN 65
Ausfuehrung: Stahl St 37.2
Rohranschluss: Vorschweissflansch PN 16
Einbaulaenge: 475 mm
Betriebsdruck: 10 bar max.
Temperatur: 110 Grad C max.

einschl. Schrauben und Dichtungen

einschließlich passender Fertigisolierung mit Halbschalen aus wärmestabilisiertem EPP-Hartschaum nach HeizAnlV und EnEV
Menge: 1,000 Stck

**4.280 Membrandruckausdehnungsgefäss 25 Liter**
Membran-Druckausdehnungsgefäß für geschlossene Heizungs- und Kühlwasseranlagen, gebaut nach DIN EN 13831,
Zulassung gemäß Richtlinie für Druckgeräte 2014/68/EU.

- mit Befestigungsset zur Wandbefestigung
- außen beschichtet
- Membran nicht austauschbar

Nennvolumen :  25 l
zul. Vorlauft. Vers.-Anlage: 70 °C
zul. Betriebst. Membrane :70 °C
zul. Betriebsüberdruck :  4 bar
Gasvordruck werksseitig : 1,5 bar
Gasvordruck eingestellt :  1,0 bar
Durchmesser :  308 mm
Höhe :  477 mm
Systemanschluss :  R 3/4"
Menge: 1,000 Stck

**4.290 Membrandruckausdehnungsgefäss 250 Liter**
Membran-Druckausdehnungsgefäß für geschlossene Heizungs- und Kühlwasseranlagen, gebaut nach DIN EN 13831,
Zulassung gemäß Richtlinie für Druckgeräte 2014/68/EU.

- Fußkonstruktion zur Bodenbefestigung
- außen beschichtet
- Membran nicht austauschbar

Nennvolumen :  250 l
Nutzvolumen max: :  225 l
zul. Vorlauft. Vers.-Anlage: 70 °C
zul. Betriebst. Membrane :70 °C
zul. Betriebsüberdruck :  3 bar
Gasvordruck werksseitig : 4,0 bar
Gasvordruck eingestellt :  1,0 bar
Durchmesser :  634 mm
Höhe :  896 mm
Systemanschluss :  R 1"
Menge: 1,000 Stck

**4.300 automatische Nachspeise- und Füllstation**
automatische Nachspeise- und Füllstation

für Heiz- und Kühlsysteme mit Membran Druckausdehnungs- gefäßen.

Ermöglicht eine kontrollierte und nach DIN EN 1717 bzw. DIN 1988 geforderte sichere Nachspeisung und Systemfüllung aus direkt verbundenen Trinkwassernetzen und realisiert die nach DIN EN 12828 und VDI 4807 empfohlene  Funktionskon trolle des Druckhaltesystems.

Bestehend aus Absperrarmatur, DVGW geprüftem Systemtrenner (BA) nachDIN EN 12729, Schmutzfänger, Drucksensor, Motorkugelhahn, Druckminderer mit Kontroll- manometer und Microprozessorsteuerung. Alle Komponenten sind licht zugänglich und platzsparend in ein Gehäuse integriert.

Die kontrollierte, druckabhängige Nachspeisung erfolgt mit automatischer Unterbrechung und Störmeldung bei Über- schreitung der Laufzeit und / oder der Zyklenanzahl.

Die Anlagenerst- und Wiederbefüllung wird mittels hierfür einstellbarem betriebsmodus möglich.

Über eine vollautomatische, frei parametierbare Mikropro- zessorsteuerung mit LCD Display für alle relevanten Betriebs- und Störmeldungen und Druckanzeige, sowie potenzialfreiem Ausgang und Summmelder für Sammelstörmeldung erfolgt die Funktionssteuerung und -überwachung der CE gekennzeich- neten Station.

zul. Betriebsüberdruck: 10 bar
zul. Betriebstemperatur: 70 °C
Durchfluß-Kennwert kvs: 0,4 m3/h
Spannungsversorgung: 230 V,50 Hz
elektr. Leistungsaufnahme: 6-7 W
Anschlüsse Eintritt: R 1/2
Austritt  : R 1/2
Länge / Tiefe / Höhe: 208 / 91 / 305 mm
Menge: 1,000 Stck

**4.310 Schnellkupplung für Ausdehnungsgefäß 1"**
Schnellkupplung
für Membrandruckausdehnungsgefäße in geschlossenen Heizungs- und Kühlwasseranlagen. Mit einer gegen unbe- absichtigtes Schließen gesicherten Absperrung und einer Entleerung, gemäß DIN 4751 Teil 2, TÜV-geprüft.

Anschluss:  Rp 1" x Rp 1"
zul. Betriebsdruck:  PN 10
zul. Betriebstemperatur: 120 °C
Menge: 2,000 Stck

**4.320 Vakuum-Sprührohrentgasung zur System-**
Vakuum-Sprührohrentgasung zur System- und Nachspeise- wasserentgasung in geschlossenen Heizwasser- und Kühl- kreisläufen, als vollautomatische Multifunktionseinheit mit "auto start"-Funktion und selbsttätigem hydraulischen Abgleich des Entgasungsprozesses sowie Steuerung und Überwachung der Nachspeisefunktion.

Geeignet für die Medien Wasser und Wasser/Glykolgemisch bis zu einem Mischungsverhältnis von 50/50%.

Funktionseinheit bestehend aus für die Wandmontage konstruiertem Hydraulikteil und elektronischer, ergonomisch angeordneter Control Smart Steuerung mit CE Kennzeichen.

Im Hydraulikteil erfolgt die Entgasung mittels einer Membran- pumpe in Verbindung mit einem vertikal angeordneten Messing-Vakuum-Sprührohr. Dieses ist mit Vakuumsprühdüse, Peil- rohrentgasung und Drucküberwachung ausgerüstet. Die ge- samte Einheit befindet sich schmutzgeschützt in einem Ge- häuse aus expandiertem Polypropylen mit einer öffenbaren Wartungshaube.

Die Steuerung ist in ein robustes Kunststoffgehäuse integriert, in der sowohl die Leistungs- und Kommunikationselektronik und das Bedientableau mit schmutzunempflindlicher Folientastatur untergebracht sind. Bluetooth serienmäßig als Kommunikations- schnittstelle integriert. Die Steuerung besitzt eine vollauto- matische Mikroprozessor- steuerung mit Zeitfunktion, differenzierendem Fehler- und Parameterspeicher, LED-Anzeige der Betriebsmodi und allgemeiner Fehlermeldung, Visualisierung der Steuerungs- zustände für Systemdruck und allen relevanten Betriebs- und Störmeldungen mit der Control Smart App via Bluetooth Kommunikation.

Kommunikationselektronik bestehend aus:
- Schnittstelle RS485 (galvanisch getrennt) für den Anschluss
  optionaler Kommunikationskomponenten
- potenzialfreier Ausgang zur Weiterleitung der Sammelmeldung
- digitaler Eingang zur Signalverarbeitung eines Kontaktwasserzählers
- analoger Eingang für die Messung der Leitfähigkeit
- Eingang zur Nachspeise-Funktionsanforderung über externes
  Signal

Control Smart arbeitet mittels Plug & Play Funktion zur eigenständigen Anlagendruckerkennung, ermöglich eine drahtlose Komfortbedienung über eine App für Smartphones und Tablets für die Betriebssysteme iOS und Android zur einfachen Inbetriebnahme und zur Visualisierung des Anlagen- betriebs.

Folgende Funktionen stehen zur Verfügung:
- automatische Einstellung der Uhrzeit und des Datums
- Ein- und Verstellen des Mindestbetriebsdrucks p0
- Einschaltzeiten für Dauer- und Intervallentgasung können vom
  Anwender frei vergeben und eingetragen werden
- freie Parametrierung von Wochentag und Uhrzeit für den
  Betriebsmodus Intervallentgasung inkl. einer Sommerfunktion
- Status-, Warn- und Fehleranzeige zu Anlagendruck und Be-
  triebs- zuständen, inkl. Diagnosehinweisen und Handlungsempfehlungen

- automatische Softwareupdates
Sicherheits- und funktionsrelevante Parameter sind vor unautorisiertem Zugriff geschützt.

Steuereinheit komplett montiert und anschlussfertig nach VDE-Vorschriften verdrahtet, Netzanschlusskabel und Netzstecker, Systemanschlüsse mittels integrierten Absperrungen.

Vakuum-Sprührohrentgasung des Inhalts-, Füll- und Nach- speisewassers in selbstoptimierendem Betrieb mit Zyklen für Dauer-, Intervall- und Nachspeiseentgasung. Kontrollierte Nach- speisung über betriebssicheren Zweiwegemotorkugelhahn. Die Ansteuerung erfolgt über eine integrierte Systemdruckaus- wertung oder ein externes 230 V Signal (z.B. einer Druckhalte- station), mit automatischer Unterbrechung und Störmeldung bei Überschreitung der Laufzeit und/oder der Zyklenanzahl. Die Nachspeisung kann alternativ aus einem offenen Netztrennbe- hälter erfolgen. Auswertemöglichkeit eines Kontaktwasser- zählers inkl. optional möglicher Kapazitätsüberwachung von Ionentauschern in der Nachspeiseleitung. Dokumentation und Kontrolle des Gesamtsystems bezüglich o.g. Parameter.

max. Anlagenvolumen  : 6 m³
max. Anlagenvolumen Glykol: 4 m³
max. zul. Betriebstemperatur: 70 °C
Druck/Temperatur  : 8 bar 70 °C
mMax. zul. Betriebsüberdruck: 8 bar
Arbeitsdruck  : 0.5 - 4.5
Mindestzulaufdruck Nachspeisung: 0.1 bar
max. Schalldruckpegel: 55 dB(A)
Anschluss elektrisch  : 230V/50Hz
Anschluss Druckseite  : G 1/2"
Anschluss Abströmseite: G 1/2"
Anschluss Nachspeisung: G 1/2"
Ausscheidegrad gelöste Gase bis: 90 %
Teilvolumenstrom Netz: 0.05 m³/h
max. Volumenstrom Nachspeisung: 0.08 m³/h
max. elektr. Nennleistung: 0.2 kW
Höhe  : 572 mm
Breite  : 340 mm
Tiefe  : 211 mm
Gewicht  : 12.4 kg
Menge: 1,000 Stck

**4.330 Inbetriebnahme der Sprührohrentgasung**
Inbetriebnahme der Sprührohrentgasung
durch den zuständigen Kundendienstmonteur des Herstellers,

inkl. Beistellung eines Technikers durch den Bieter
Menge: 1,000 Stck

*Hinweis: Rohrbegleitheizung*

**4.340 Selbstregelndes Heizband zwei parallelen, verzinkten Kupferlitzen**
Selbstregelndes Heizband

bestehend aus:
zwei parallelen, verzinkten Kupferlitzen 1,2 qmm,
dem dazwischenliegenden molekular vernetztem, selbstregelnden Heizelement, einer elektrischen Isolierhülle
einem Schutzgeflecht und einem Schutzmantel.

Heizband einschl. Kabelbinder

Nennleistung bei 5 °C: 10 W/m
Menge: 6,000 lfm

**4.350 Thermostat mit Umgebungsthermostat**
Thermostat mit Umgebungsthermostat
Temperaturbereich: -5 °C - +15 °C
Menge: 1,000 Stck

**4.360 Thermostat mit Rohranlegefühler**
Thermostat mit Rohranlegefühler
Temperaturbereich: -5 °C +15 °C
Menge: 1,000 Stck

**4.370 Heizband T-Abzweig**
Heizband T-Abzweig

bestehend aus:
1 Stück Verbindungsmodul für zwei Heizbänder UV-beständig
2 Stück Heizband-Endabschluss UV-beständig
Menge: 1,000 Stck

**4.380 Temperaturfester Anschluss- und Verbindungskasten**
Temperaturfester Anschluss- und Verbindungskasten (Aufputz).
Menge: 1,000 Stck

**4.390 Heizbandanschluss**
Heizbandanschluss

bestehend aus:
Schnellverbindung mit 1,5 m Anschlussleitung und
Heizband-Endabschluss
Menge: 1,000 Stck

**4.400 Kennzeichnungsaufkleber**
Kennzeichnungsaufkleber Beschriftung "elektrisch beheizt"
Menge: 2,000 Stck

**4.410 Klebebandrollen à 50 m**
Menge: 1,000 Stck

**4.420 Kabelbinder-Packungen**
Kabelbinder-Packungen je 50 Stck.
Menge: 1,000 Stck

**4.430 Heizwasserenthärtung**
Heizwasserenthärtung

zum Schutz von Heizungsanlagen vor Kalkbelägen mit voll- oder teilenthärtetem Wasser. Große Weichwasserkapazität zur Füllung von Heizungskreisläufen bis 750 Liter Füllvolumen mit Weichwasser

bestehend aus:
- digitaler Kapazitätskontrolle
- ein- und ausgangseitiger Absperrung
- Wandhalter
- Verschneidearmatur
- Kartusche mit 4 Liter Harz
Technische Daten:
- Anschluss  : R 1/2
- Nenndruck  :  10 bar
- Nenndurchfluss  : 0,5 m3/h bei Druckdifferenz
  = 0,2 bar
- Betriebsdruck  : 1-6 bar
- Betriebstemperatur  : 0-30 °C
- Leergewicht  : 3,7 kg
Menge: 1,000 Stck

**4.440 Verbindungsschlauch**
Verbindungsschlauch
Wellschlauch zum Anschluss der Neutralisationsanlage an den Siphon des Heizkessels.
Menge: 1,000 Stck

**4.450 Membran Sicherheitsventil 1/2"**
Sicherheitsventil für Wärmeerzeuger,
gemäß TRD 721, Kennbuchstabe H

Gehäuse aus Messing
Eintrittsnennweite: G 1/2
Austrittsnennweite: G 3/4
Abblaseleistung erforderl.: 23 kW
Ansprechdruck: 2,5 bar
Menge: 2,000 Stck

**4.460 Leihgebühr mobile Wasseraufbereitung**
Mobile-Wasseraufbereitungsanlage als Leihgerät
Zur Befüllung der 2 Wärmepumpenanlagen
Die Anlage ist auf eine mobiles Fahrgestell anschlussfertig montiert und dient zur Befüllung von Heizungsanlagen mit enthärtetem Füll- und Ergänzungswasser bzw. zur Zu- Dosierung von Chemikalienlösungen.

- Anschlussnennweite: 1/2"
- Fließdruck min/max: 2,0 / 8,0 bar
- Nennkapazität: 149 m3 bei 1/Grad dH
Leihgebühr pro Woche einschließlich aller Regenerierungs- kosten:
Menge: 1,000 Stck

**4.470 Maschinenthermometer aus Aluminium**
Maschinenthermometer aus Aluminium mit blauer Füllung,
Anschluss: DN 15
Anzeige:  -0°C bis +60°C
Winkelform
Einbaulänge: 100 mm einschl. Einschweißmuffe mit Verlängerung, Tauchhülse,

Dicht- und Verbindungsmaterial
Menge: 18,000 Stck

**4.480 Zeigerthermometer D=100 mm**
Metall-Zeigerthermometer D = 100 mm, von 0 - 60 Grad C anzeigend, Messgenauigkeit 1 % vom Skalenendwert, mit hinterem Schaftabgang DN 15,

einschl. Tauchhülse und Einschweißmuffe
Menge: 12,000 Stck

**4.490 Manometer**
Manometer als Rohrfedermanometer

Rohrfeder aus Kupferlegierung,
Gehäuse aus Stahl Messgenauigkeit 1,6 % vom Skalenendwert,
Gehäusedurchmesser 100 mm,
Anschlusszapfen R 1/2", radial nach unten, Anzeigebereich 0 bis 6,0 bar,

Einschließlich Anschlussverrohrung als Wasservorlage, Manometerhahn und Verschraubung.
Menge: 4,000 Stck

**4.500 Füll- und Enleerungskugelhähne mit Knebelgriff**
Füll- und Enleerungskugelhähne mit Knebelgriff aus Messing mit 1/2", mit Schlauchverschraubung, Kappe und Kette.
Menge: 26,000 Stck

**4.510 Heizungsanlage spülen**
Heizungsanlage mit einem intermittierendem Luft-Wassergemisch mit teilenthärtetem Wasser von 6-8 °dH, gemäß TRD 612, DIN EN 14868 sowie Richtlinie VDI 2035 Blatt 1, DIN 18380-VOB, ÖNORM H5195-1.
Dokumentation des Spülvorgangs über integrierten Wasserzähler mit Spülprotokoll.
Die Spülung ist bevorzugt heizkreisweise vorzunehmen, ansonsten nach dem Verdrängungsprinzip. Das System ist mit mindestens der 2-fachen Wassermenge zum Anlageninhalt zu spülen.

inkl. Bereitstellung der Betriebs- und Hilfsstoffe und Geräte
Menge: 1,000 Stck

**4.520 Heizungsanlage mit aufbereitetem Wasser füllen**
Heizungsanlage mit nach VDI 2035 aufbereitetem Wasser abschnittsweise füllen und Anlage entlüften
Menge: 2700,000 l

### Abschnitt 5 Wärmedämmung und Brandschutz

*Hinweis: Gilt für alle nachfolgenden Positionen*
Gilt für alle nachfolgenden Positionen

Alle Leitungen sind einzeln und durchgehend allseitig zu dämmen.

Alle nachfolgend aufgeführten Positionen verstehen sich einschl. Lieferung mit Zubehör und fachgerechter Montage.

Die Mindestabstände zwischen den einzelnen Kanälen und Rohrleitungen gemäß DIN 4140 wird ausgeschlossen.

Montagehöhe bis 4 m bzw. in massiven Schächten.

Diese Sachverhalte sind in die Einheitspreise einzukalkulieren.

*Hinweis: Wärmedämmung alukaschiert*
Wärmedämmung alukaschiert

Wärmedämmung an Rohren nach ENEV mit Rohrschalen mit Aluminiumgitterfolie kaschiert. Rechenwert der Wärmeleit- fähigkeit nach ENEV: Lambda R = 0,035 W/(mK); Brandverhalten nach DIN 4102; nichtbrennbar, Baustoffklasse A; Dämmstoff für betriebstechnische Anlagen nach AGI Q 132, Dämmstoff-Kennziffer: 11.08.11.26.99; güteüberwacht nach VDI 2055; AS-Qualität nach AGI Q 135; hydrophobiert gem. AGI Q 136.
Montagehöhen bis zu 3,50 Meter.

Die Schalen werden fugendicht auf das Rohr montiert und mit verzinktem Draht und Alu-Klebeband gemäß DIN 4140 befestigt. Rundnähte, einschließlich Endrosetten, sind mit Alu-Klebeband abzukleben. Alle Formteile sind in den folgenden Massen enthalten.
Es ist eine erhöhte Sorgfalt zu berücksichtigen, da im Verkaufs- bereich die Wärmedämmung als Sichtmontage auszuführen ist.

**5.10 Dämmung Mineralwolle DN 15/30 mm alu**
Wärmedämmung, wie vor beschrieben

Rohrleitung  : DN 15
Dämmdicke  : 30 mm

liefern und montieren
Menge: 26,000 lfm

**5.20 Dämmung Mineralwolle DN 20/30 mm alu**
Wärmedämmung, wie vor beschrieben

Rohrleitung  : DN 20
Dämmdicke  : 30 mm

liefern und montieren
Menge: 26,000 lfm

**5.30 Dämmung Mineralwolle DN 25/30 mm alu**
Wärmedämmung, wie vor beschrieben

Rohrleitung  : DN 25
Dämmdicke  : 30 mm

liefern und montieren
Menge: 45,000 lfm

**5.40 Dämmung Mineralwolle DN 32/30 mm alu**
Wärmedämmung, wie vor beschrieben

Rohrleitung  : DN 32
Dämmdicke  : 30 mm

liefern und montieren
Menge: 90,000 lfm

**5.50 Dämmung Mineralwolle DN 40/40 mm alu**
Wärmedämmung, wie vor beschrieben

Rohrleitung  : DN 40
Dämmdicke  : 40 mm

liefern und montieren
Menge: 62,000 lfm

**5.60 Dämmung Mineralwolle DN 50/50 mm alu**
Wärmedämmung, wie vor beschrieben

Rohrleitung  : DN 50
Dämmdicke  : 50 mm

liefern und montieren
Menge: 65,000 lfm

**5.70 Dämmung Mineralwolle DN 65/70 mm alu**
Wärmedämmung, wie vor beschrieben

Rohrleitung  : DN 65
Dämmdicke  : 70 mm

liefern und montieren
Menge: 60,000 lfm

**5.80 Bogen ohne Segment Mineralwolle 15/30 alu**
Bogen ohne Segment, wie vor beschrieben
als Zulage

Rohrleitung  : DN 15
Dämmdicke  : 30 mm

liefern und montieren
Menge: 52,000 Stck

**5.90 Bogen ohne Segment Mineralwolle 20/30 alu**
Bogen ohne Segment, wie vor beschrieben
als Zulage

Rohrleitung  : DN 20
Dämmdicke  : 30 mm

liefern und montieren
Menge: 5,000 Stck

**5.100 Bogen ohne Segment Mineralwolle 25/30 alu**
Bogen ohne Segment, wie vor beschrieben
als Zulage

Rohrleitung  : DN 25
Dämmdicke  : 30 mm

liefern und montieren
Menge: 20,000 Stck

**5.110 Bogen ohne Segment Mineralwolle 32/30 alu**
Bogen ohne Segment, wie vor beschrieben
als Zulage

Rohrleitung  : DN 32
Dämmdicke  : 30 mm

liefern und montieren
Menge: 24,000 Stck

**5.120 Bogen ohne Segment Mineralwolle 40/40 alu**
Bogen ohne Segment, wie vor beschrieben
als Zulage

Rohrleitung  : DN 40
Dämmdicke  : 40 mm

liefern und montieren
Menge: 17,000 Stck

**5.130 Bogen ohne Segment Mineralwolle 50/50 alu**
Bogen ohne Segment, wie vor beschrieben
als Zulage

Rohrleitung  : DN 50
Dämmdicke  : 50 mm

liefern und montieren
Menge: 19,000 Stck

**5.140 Bogen ohne Segment Mineralwolle 65/70 alu**
Bogen ohne Segment, wie vor beschrieben
als Zulage

Rohrleitung  : DN 65
Dämmdicke  : 70 mm

liefern und montieren
Menge: 16,000 Stck

**5.150 Passstück Mineralwolle 15/30 bis 0,5 m alu**
Passstück bis zu einer Länge vom 0,5 m, wie vor beschrieben
als Zulage

Rohrleitung  : DN 15
Dämmdicke  : 30 mm

liefern und montieren
Menge: 6,000 Stck

**5.160 Passstück Mineralwolle 20/30 bis 0,5 m alu**
Passstück bis zu einer Länge vom 0,5 m, wie vor beschrieben
als Zulage

Rohrleitung  : DN 20
Dämmdicke  : 30 mm

liefern und montieren
Menge: 32,000 Stck

**5.170 Passstück Mineralwolle 25/30 bis 0,5 m alu**
Passstück bis zu einer Länge vom 0,5 m, wie vor beschrieben
als Zulage

Rohrleitung  : DN 25
Dämmdicke  : 30 mm

liefern und montieren
Menge: 32,000 Stck

**5.180 Passstück Mineralwolle 32/30 bis 0,5 m alu**
Passstück bis zu einer Länge vom 0,5 m, wie vor beschrieben
als Zulage

Rohrleitung  : DN 32
Dämmdicke  : 30 mm

liefern und montieren
Menge: 32,000 Stck

**5.190 Passstück Mineralwolle 40/40 bis 0,5 m alu**
Passstück bis zu einer Länge vom 0,5 m, wie vor beschrieben
als Zulage

Rohrleitung  : DN 40
Dämmdicke  : 40 mm

liefern und montieren
Menge: 20,000 Stck

**5.200 Passstück Mineralwolle 50/50 bis 0,5 m alu**
Passstück bis zu einer Länge vom 0,5 m, wie vor beschrieben
als Zulage

Rohrleitung  : DN 50
Dämmdicke  : 50 mm

liefern und montieren
Menge: 18,000 Stck

**5.210 Passstück Mineralwolle 65/70 bis 0,5 m alu**
Passstück bis zu einer Länge vom 0,5 m, wie vor beschrieben
als Zulage

Rohrleitung  : DN 65
Dämmdicke  : 70 mm

liefern und montieren
Menge: 20,000 Stck

*Hinweis: Dämmungsendstellen*
Dämmung an Endstelle als Stoßkappe

**5.220 Dämmungsendstelle Mineralwolle 15/30 alu**
Dämmungsendstelle, wie vor beschrieben

Rohrleitung  : DN 15
Dämmdicke  : 30 mm

liefern und montieren
Menge: 12,000 Stck

**5.230 Dämmungsendstelle Mineralwolle 20/30 alu**
Dämmungsendstelle, wie vor beschrieben

Rohrleitung  : DN 20
Dämmdicke  : 30 mm

liefern und montieren
Menge: 6,000 Stck

**5.240 Dämmungsendstelle Mineralwolle 25/30 alu**
Dämmungsendstelle, wie vor beschrieben

Rohrleitung  : DN 25
Dämmdicke  : 30 mm

liefern und montieren
Menge: 4,000 Stck

**5.250 Dämmungsendstelle Mineralwolle 32/30 alu**
Dämmungsendstelle, wie vor beschrieben

Rohrleitung  : DN 32
Dämmdicke  : 30 mm

liefern und montieren
Menge: 8,000 Stck

**5.260 Dämmungsendstelle Mineralwolle 40/40 alu**
Dämmungsendstelle, wie vor beschrieben

Rohrleitung  : DN 40
Dämmdicke  : 40 mm

liefern und montieren
Menge: 8,000 Stck

**5.270 Dämmungsendstelle Mineralwolle 50/50 alu**
Dämmungsendstelle, wie vor beschrieben

Rohrleitung  : DN 50
Dämmdicke  : 50 mm

liefern und montieren
Menge: 2,000 Stck

**5.280 Dämmungsendstelle Mineralwolle 65/70 alu**
Dämmungsendstelle, wie vor beschrieben

Rohrleitung  : DN 65
Dämmdicke  : 70 mm

liefern und montieren
Menge: 16,000 Stck

*Hinweis: Stutzen für abgehende Leitungen*
Stutzen für abgehende Leitungen

Anpassen des abzweigenden Mantels und Herstellen des Ausschnitts im durchgehenden Mantel

**5.290 Stutzen Leitungen Mineralwolle 15/30 alu**
Stutzen für abgehende Leitungen, wie vor beschrieben

Rohrleitung  : DN 15
Dämmdicke  : 30 mm

liefern und montieren
Menge: 22,000 Stck

**5.300 Stutzen Leitungen Mineralwolle 20/30 alu**
Stutzen für abgehende Leitungen, wie vor beschrieben

Rohrleitung  : DN 20
Dämmdicke  : 30 mm

liefern und montieren
Menge: 12,000 Stck

**5.310 Stutzen Leitungen Mineralwolle 25/30 alu**
Stutzen für abgehende Leitungen, wie vor beschrieben

Rohrleitung  : DN 25
Dämmdicke  : 30 mm

liefern und montieren
Menge: 18,000 Stck

**5.320 Stutzen Leitungen Mineralwolle 32/30 alu**
Stutzen für abgehende Leitungen, wie vor beschrieben

Rohrleitung  : DN 32
Dämmdicke  : 30 mm

liefern und montieren
Menge: 12,000 Stck

**5.330 Stutzen Leitungen Mineralwolle 40/40 alu**
Stutzen für abgehende Leitungen, wie vor beschrieben

Rohrleitung  : DN 40
Dämmdicke  : 40 mm

liefern und montieren
Menge: 20,000 Stck

**5.340 Stutzen Leitungen Mineralwolle 50/50 alu**
Stutzen für abgehende Leitungen, wie vor beschrieben

Rohrleitung  : DN 50
Dämmdicke  : 50 mm

liefern und montieren
Menge: 16,000 Stck

**5.350 Stutzen Leitungen Mineralwolle 65/70 alu**
Stutzen für abgehende Leitungen, wie vor beschrieben

Rohrleitung  : DN 65
Dämmdicke  : 70 mm

liefern und montieren
Menge: 12,000 Stck

*Hinweis: Ausschnitte*
Ausschnitt für abgehende Einbauten oder Befestigungen erstellen,

sowie Anpassen und Verkleben des Ausschnitts.

**5.360 Ausschnitt Leitungen Mineralwolle 15/30 aliu**
Ausschnitt für abgehende Einbauten oder Befestigungen
erstellen, wie vor beschrieben
Rohrleitung  : DN 15
Dämmdicke  : 30 mm
Menge: 14,000 Stck

**5.370 Ausschnitt Leitungen Mineralwolle 20/30 alu**
Ausschnitt für abgehende Einbauten oder Befestigungen
erstellen, wie vor beschrieben
Rohrleitung  : DN 20
Dämmdicke  : 30 mm
Menge: 12,000 Stck

**5.380 Ausschnitt Leitungen Mineralwolle 25/30 alu**
Ausschnitt für abgehende Einbauten oder Befestigungen
erstellen, wie vor beschrieben

Rohrleitung  : DN 25
Dämmdicke  : 30 mm
Menge: 12,000 Stck

**5.390 Ausschnitt Leitungen Mineralwolle 32/30 alu**
Ausschnitt für abgehende Einbauten oder Befestigungen
erstellen, wie vor beschrieben
Rohrleitung  : DN 32
Dämmdicke  : 30 mm
Menge: 20,000 Stck

**5.400 Ausschnitt Leitungen Mineralwolle 40/40 alu**
Ausschnitt für abgehende Einbauten oder Befestigungen
erstellen, wie vor beschrieben
Rohrleitung  : DN 40
Dämmdicke  : 40 mm
Menge: 12,000 Stck

**5.410 Ausschnitt Leitungen Mineralwolle 50/50 alu**
Ausschnitt für abgehende Einbauten oder Befestigungen
erstellen, wie vor beschrieben
Rohrleitung  : DN 50
Dämmdicke  : 50 mm
Menge: 12,000 Stck

**5.420 Ausschnitt Leitungen Mineralwolle 65/70 alu**
Ausschnitt für abgehende Einbauten oder Befestigungen erstellen, wie vor beschrieben
Rohrleitung  : DN 65
Dämmdicke  : 70 mm
Menge: 22,000 Stck

*Hinweis: Dämmung Weichschaummaterial*
Dämmung aus Weichschaummaterial

Dämmung aus schwerentflammbaren Stoffen DIN 4102 T1 Baustoffklasse B1, für Rohrleitungen bestehend aus Schläuchen bzw. Platten aus geschlossenzelligem Weichschaum auf Basis synthetischen Kautschuks, mit der bauaufsichtlichen Zulassung.
Wasserdampfdiffusionsdicht liefern und mit geeigneten Kleber nach Verarbeitungsrichtlinien des Herstellers verkleben.
Nennwert VDI 2055 Mitteltemperatrur in 10 Grad C in W/(mK) 0,033.

**5.430 Dämmung für Kaltwasserleitungen DN 15 20 mm**
Dämmung für Kaltwasserleitungen DN 15
wie vor beschrieben
Dämmstärke:  20 mm
Menge: 10,000 lfm

**5.440 Dämmung für Kaltwasserleitungen DN 50 40 mm**
Dämmung für Kaltwasserleitungen DN 50
wie vor beschrieben
Dämmstärke:  40 mm
Menge: 20,000 lfm

**5.450 Dämmung für Kaltwasserleitungen DN 65 50 mm**
Dämmung für Kaltwasserleitungen DN 65
wie vor beschrieben
Dämmstärke:  50 mm
Menge: 110,000 lfm

**5.460 Dämmung für Kaltwasserleitungen DN 65 100 mm**
Dämmung für Kaltwasserleitungen DN 65
wie vor beschrieben
Dämmstärke:  100 mm
Menge: 6,000 lfm

**5.470 Dämmung für Kaltwasserbogen DN 15 20 mm**
Dämmung für Kaltwasserbogen DN 15
wie vor beschrieben
Dämmstärke:  20 mm
Menge: 16,000 Stck

**5.480 Dämmung für Kaltwasserbogen DN 50 40 mm**
Dämmung für Kaltwasserbogen DN 50
wie vor bechrieben
Dämmstärke:  40 mm
Menge: 36,000 Stck

**5.490 Dämmung für Kaltwasserbogen DN 65 50 mm**
Dämmung für Kaltwasserbogen DN 65
wie vor beschrieben
Dämmstärke:  50 mm
Menge: 40,000 Stck

**5.500 Dämmung für Kaltwasserbogen DN 65 100 mm**
Dämmung für Kaltwasserbogen DN 65
wie vor beschrieben
Dämmstärke:  50 mm
Menge: 8,000 Stck

*Hinweis: Rohrleitungsdämmung mit PVC-Mantel*
Rohrleitungsdämmung mit PVC-Mantel

Dämmung an Rohren nach ENEV mit Rohrschalen mit Aluminiumgitterfolie kaschiert.
Rechenwert der Wärmeleit- fähigkeit nach ENEV: Lambda R = 0,035 W/(mK);
Brandverhalten nach DIN 4102; nichtbrennbar, Baustoffklasse A; Dämmstoff für betriebstechnische Anlagen nach AGI Q 132, Dämmstoff-Kennziffer: 11.08.11.26.99; güteüberwacht nach VDI 2055; AS-Qualität nach AGI Q 135; hydrophobiert gem. AGI Q 136.

Die Schalen werden fugendicht auf das Rohr montiert und mit verzinktem Draht und Alu-Klebeband gemäß DIN 4140 befestigt.
Gedämmte Rohrleitung PVC-Mantel nach DIN 4140 ummanteln und befestigen.
Montagehöhe: bis 3,5 m

**5.510 Dämmung PVC DN 32/30 mm**
Wärmedämmung mit PVC-Mantel wie vor beschrieben
Rohrleitung  : DN 32
Dämmdicke  : 30 mm
Menge: 5,000 lfm

**5.520 Dämmung PVC DN 40/40 mm**
Wärmedämmung mit PVC-Mantel wie vor beschrieben
Rohrleitung  : DN 40
Dämmdicke  : 40 mm
Menge: 8,000 lfm

**5.530 Dämmung PVC DN 50/50 mm**
Wärmedämmung mit PVC-Mantel wie vor beschrieben
Rohrleitung  : DN 50
Dämmdicke  : 50 mm
Menge: 10,000 lfm

**5.540 Dämmung PVC DN 65/60 mm**
Wärmedämmung mit PVC-Mantel wie vor beschrieben
Rohrleitung  : DN 65
Dämmdicke  : 60 mm
Menge: 12,000 lfm

**5.550 Bogen mit Segment PVC 32/30**
Bogen mit Segment, wie vor beschrieben

Rohrleitung: DN 32
Dämmdicke: 30 mm
Menge: 6,000 Stck

**5.560 Bogen mit Segment PVC 40/40**
Bogen mit Segment
wie vor beschrieben

Rohrleitung  : DN 40
Dämmdicke  : 40 mm
Menge: 6,000 Stck

**5.570 Bogen mit Segment PVC 50/50**
Bogen mit Segment, wie vor beschrieben

Rohrleitung: DN 50
Dämmdicke: 50 mm
Menge: 6,000 Stck

**5.580 Bogen mit Segment PVC 65/60**
Bogen mit Segment, wie vor beschrieben

Rohrleitung  : DN 65
Dämmdicke  : 60 mm
Menge: 12,000 Stck

**5.590 Passstück PVC 32/30 bis 0,5 m**
Passtück bis zu einer Länge vom 0,5 m
wie vor beschrieben

Rohrleitung  : DN 32
Dämmdicke  : 30 mm
Menge: 4,000 Stck

**5.600 Passstück PVC 40/40 bis 0,5 m**
Passtück bis zu einer Länge vom 0,5 m
wie vor beschrieben

Rohrleitung  : DN 40
Dämmdicke  : 40 mm
Menge: 4,000 Stck

**5.610 Passstück PVC 50/50 bis 0,5 m**
Passtück bis zu einer Länge vom 0,5 m
wie vor beschrieben

Rohrleitung  : DN 50
Dämmdicke  : 50 mm
Menge: 4,000 Stck

**5.620 Passstück PVC 65/60 bis 0,5 m**
Passtück bis zu einer Länge vom 0,5 m
wie vor beschrieben

Rohrleitung  : DN 65
Dämmdicke  : 60 mm
Menge: 4,000 Stck

**5.630 Dämmungsendstelle PVC 32/30**
Dämmungsendstelle
wie vor beschrieben

Rohrleitung: DN 32
Dämmdicke: 30 mm
Menge: 4,000 Stck

**5.640 Dämmungsendstelle PVC 40/40**
Dämmungsendstelle
wie vor beschrieben

Rohrleitung  : DN 40
Dämmdicke  : 40 mm
Menge: 4,000 Stck

**5.650 Dämmungsendstelle PVC 50/50**
Dämmungsendstelle
wie vor beschrieben

Rohrleitung  : DN 50
Dämmdicke  : 50 mm
Menge: 4,000 Stck

**5.660 Dämmungsendstelle PVC 65/60**
Dämmungsendstelle
wie vor beschrieben

Rohrleitung  : DN 65
Dämmdicke  : 60 mm
Menge: 4,000 Stck

*Hinweis: Stutzen für abgehende Leitungen*
Stutzen für abgehende Leitungen
Anpassen des abzweigenden PVC-Mantels und Herstellen des Ausschnitts im durchgehenden Mangel

**5.670 Stutzen Leitungen PVC 32/30**
Stutzen für abgehende Leitungen, wie vor beschrieben

Rohrleitung  : DN 32
Dämmdicke  : 30 mm
Menge: 2,000 Stck

**5.680 Stutzen Leitungen PVC 40/40**
Stutzen für abgehende Leitungen, wie vor beschrieben

Rohrleitung  : DN 40
Dämmdicke  : 40 mm
Menge: 2,000 Stck

**5.690 Stutzen Leitungen PVC 50/50**
Stutzen für abgehende Leitungen, wie vor beschrieben

Rohrleitung  : DN 50
Dämmdicke  : 50 mm
Menge: 2,000 Stck

**5.700 Stutzen Leitungen PVC 65/60**
Stutzen für abgehende Leitungen, wie vor beschrieben

Rohrleitung  : DN 65
Dämmdicke  : 60 mm
Menge: 2,000 Stck

*Hinweis: Blechmantel im Aussenbereich*
Blechmantel
für Rohrleitungen im Aussenbereich

Aus verzinktem Stahllblech, Blechstärke 0,75 mm gesickt.

Verschraubung der Nähte mit mind. 6 Blechschrauben pro lfm.

Abzweige und Bögen sind mit entsprechenden Einschnitten als Segmentteile oder Formstücke auszuführen, Endstellen und Mauerdurchführen erhalten Manschetten.

Montagehöhe: bis 3,5 m

**5.710 Blechmantel 220 mm**
Blechmantel 220 mm
wie vor beschrieben
für gedämmte Leitung DA = 210 mm
Menge: 6,000 lfm

**5.720 Blechmantel-Passstück 220 mm**
Blechmantelpassstück 220 mm
bis zu einer Länge vom 0,5 m

wie vor beschrieben
für gedämmte Leitung DA = 210 mm
Menge: 2,000 lfm

**5.730 Blechmantelbogen 220 mm**
Blechmantelbogen 220 mm
wie vor beschrieben
für gedämmte Leitung DA = 210 mm
Menge: 8,000 Stck

**5.740 Dämmungsendstelle 220 mm**
Dämmungsendstelle mit Blechmanschette
Durchmesser: 220 mm
Menge: 2,000 Stck

*Hinweis: Stutzen für abgehende Leitungen*
Stutzen für abgehende Leitungen, Ausschnitte für Rohrbefestigungen, Einfassungen für Thermometer, Entleerungshähne etc.

Anpassen des abzweigenden Blechmantels und Herstellen des Ausschnitts im durchgehenden Mangel

**5.750 Stutzen Leitungen Blech 220 mm**
Stutzen in Blechmantel herstellen
wie vor beschrieben
Durchmesser Dämmung: 220 mm
Menge: 2,000 Stck

*Hinweis: Dämmkappen für Absperrventile und Dreiwegeventile*
Dämmkappen für Absperrventile
Dämmkappen für Armaturen mit abnehmbarem Blechmantel, Rund- und Längsstöße überlappt und gesickt, verschraubt, Endschellen mit Stirnscheiben aus Blech, Hohlraum zwischen Armaturengehäuse und Blechkappe mit Mineralwolle, nicht brennbar nach DIN 4102, Dämmstärke 100% nach neuster ENEV.
gegen Herausfallen gesichert, Stopfbuchsen müssen zugänglich sein, Blechmantelstärke 0,7 mm

**5.760 Dämmkappen DN 32 für Absperrventile Blech**
Dämmkappen DN 32 für Absperrventile, wie vor beschrieben
Menge: 4,000 Stck

**5.770 Dämmkappen DN 50 für Absperrventile Blech**
Dämmkappen DN 50 für Absperrventile, wie vor beschrieben
Menge: 4,000 Stck

**5.780 Dämmkappen DN 65 für Absperrventile Blech**
Dämmkappen DN 65 für Absperrventile, wie vor beschrieben
Menge: 4,000 Stck

*Hinweis: Dämmkappen für Schmutzfänger*
Dämmkappen für Schmutzfänger

Dämmkappen für Schmutzfänger mit abnehmbarem Blech- mantel, Rund- und Längsstöße überlappt und gesickt, verschraubt, Endschellen mit Stirnscheiben aus Blech, Hohlraum zwischen Armaturengehäuse und Blechkappe mit Mineralwolle, nicht brennbar nach DIN 4102, gegen Heraus- fallen gesichert, Stopfbuchsen müssen zugänglich sein, Blechmantelstärke 0,7 mm, Ausbau des Siebes ohne Demontage der Kappe ist zu gewährleisten.
Dämmstärke 100% nach neuester ENEV.

**5.790 Dämmkappen DN 65 für Schmutzfänger Blech**
Dämmkappen DN 65 für Schmutzfänger, wie vor beschrieben
Menge: 3,000 Stck

*Hinweis: Dämmkappen für Rückschlagklappe*
Dämmkappen für Rückschlagklappe

Dämmkappen für Rückschlagklappe mit abnehmbarem Blechmantel, Rund- und Längsstöße überlappt und gesickt, verschraubt, Endschellen mit Stirnscheiben aus Blech, Hohl- raum zwischen Armaturengehäuse und Blechkappe mit Mineral- wolle, nicht brennbar nach DIN 4102, gegen Herausfallen gesichert, Stopfbuchsen müssen zugänglich sein, Blechmantelstärke 0,7 mm, Dämmstärke 100% nach neuester ENEV.

**5.800 Dämmkappen DN 32 für Rückschlagklappe Blech**
Dämmkappen DN 32 für Rückschlagklappe
wie vor beschrieben
Menge: 2,000 Stck

**5.810 Dämmkappen DN 65 für Rückschlagklappe Blech**
Dämmkappen DN 65 für Rückschlagklappe
wie vor beschrieben
Menge: 1,000 Stck

*Hinweis: Brandschutzrohrschale*
Brandschutzrohrschale
als nichtbrennbare, druckfeste und formstabile Steinwolle-
Rohrschale zur Brandschutzdurchführungen für nichtbrennbare
Leitungen.

Schmelzpunkt > 1000°C
gemäss DIN 4102

**5.820 Rohrschale DN 15/20**
Rohrschale DN15
wie vor beschrieben
Dämmdicke: 20 mm
als Brandschutzdurchführungen für nichtbrennbare Leitungen
Menge: 4,000 Stck

**5.830 Rohrschale DN 20/20**
Rohrschale DN 20
wie vor beschrieben
Dämmdicke: 20 mm
als Brandschutzdurchführungen für nichtbrennbare Leitungen
Menge: 2,000 Stck

**5.840 Rohrschale DN 25/30**
Rohrschale DN 25
wie vor beschrieben
Dämmdicke: 30 mm
als Brandschutzdurchführungen für nichtbrennbare Leitungen
Menge: 2,000 Stck

**5.850 Rohrschale DN 32/30**
Rohrschale DN 32
wie vor beschrieben
Dämmdicke: 30 mm
als Brandschutzdurchführungen für nichtbrennbare Leitungen
Menge: 6,000 Stck

**5.860 Rohrschale DN 40/40**
Rohrschale DN 40
wie vor beschrieben
Dämmdicke: 40 mm
als Brandschutzdurchführungen für nichtbrennbare Leitungen
Menge: 2,000 Stck

**5.870 Rohrschale DN 50/50**
Rohrschale DN 50
wie vor beschrieben
Dämmdicke: 50 mm
als Brandschutzdurchführungen für nichtbrennbare Leitungen
Menge: 4,000 Stck

**5.880 Rohrschale DN 65/80**
Rohrschale DN 65
wie vor beschrieben
Dämmdicke: 80 mm
als Brandschutzdurchführungen für nichtbrennbare Leitungen
Menge: 18,000 Stck

**5.890 Vermörtelung von DD, 200 x 200 mm**
Vermörtelung von Brandschutzdurchbrüchen im Deckenbereich mit Brandschutzmörtel der Mörtelgruppe 3, gemäß technisches Datenblatt der MG 3 nach DIN 1053, Teil 1.
Ausführung nach DIN 4102.

Größe:  bis 200 x 200 mm
Decken-/Wandstärke: bis 240 mm
Belegung : bis 2 Leitungen

fachgerecht montieren
einschließlich Beschriftung und Übereinstimmungserklärung
Menge: 2,000 Stck

**5.900 Vermörtelung von DD, 250 x 760 mm**
Vermörtelung von Brandschutzdurchbrüchen im Deckenbereich mit Brandschutzmörtel der Mörtelgruppe 3, gemäß technisches Datenblatt der MG 3 nach DIN 1053, Teil 1.
Ausführung nach DIN 4102.

Größe:  bis 250 x 760 mm
Decken-/Wandstärke: bis 240 mm
Belegung : bis 4 Leitungen

fachgerecht montieren
einschließlich Beschriftung und Übereinstimmungserklärung
Menge: 1,000 Stck

**5.910 Vermörtelung von DD, 250 x 1160 mm**
Vermörtelung von Brandschutzdurchbrüchen im Deckenbereich mit Brandschutzmörtel der Mörtelgruppe 3, gemäß technisches Datenblatt der MG 3 nach DIN 1053, Teil 1.
Ausführung nach DIN 4102.

Größe:  bis 250 x 1160 mm
Decken-/Wandstärke: bis 240 mm
Belegung : bis 4 Leitungen

fachgerecht montieren
einschließlich Beschriftung und Übereinstimmungserklärung
Menge: 2,000 Stck

**5.920 Vermörtelung von DD, 400 x 200 mm**
Vermörtelung von Brandschutzdurchbrüchen im Deckenbereich mit Brandschutzmörtel der Mörtelgruppe 3, gemäß technisches Datenblatt der MG 3 nach DIN 1053, Teil 1.
Ausführung nach DIN 4102.

Größe:  bis 400 x 200 mm
Decken-/Wandstärke: bis 240 mm
Belegung : bis 4 Leitungen

fachgerecht montieren
einschließlich Beschriftung und Übereinstimmungserklärung
Menge: 2,000 Stck

**5.930 Vermörtelung von WD, 200 x 150 mm**
Vermörtelung von Brandschutzdurchbrüchen im Wandbereich mit Brandschutzmörtel der Mörtelgruppe 3, gemäß technisches Datenblatt der MG 3 nach DIN 1053, Teil 1.
Ausführung nach DIN 4102.

Größe:  bis 200 x 150 mm
Decken-/Wandstärke: bis 250 mm
Belegung : bis 2 L
eitungen

fachgerecht montieren
einschließlich Beschriftung und Übereinstimmungserklärung
Menge: 5,000 Stck

**5.940 Vermörtelung von WD, 320 x 150 mm**
Vermörtelung von Brandschutzdurchbrüchen im Wandbereich mit Brandschutzmörtel der Mörtelgruppe 3, gemäß technisches Datenblatt der MG 3 nach DIN 1053, Teil 1.
Ausführung nach DIN 4102.

Größe:  bis 320 x 150 mm
Decken-/Wandstärke: bis 250 mm
Belegung : bis 2 Leitungen

fachgerecht montieren
einschließlich Beschriftung und Übereinstimmungserklärung
Menge: 1,000 Stck

**5.950 Vermörtelung von WD, 350 x 200 mm**
Vermörtelung von Brandschutzdurchbrüchen im Wandbereich mit Brandschutzmörtel der Mörtelgruppe 3, gemäß technisches Datenblatt der MG 3 nach DIN 1053, Teil 1.
Ausführung nach DIN 4102.

Größe:  bis 350 x 200 mm
Decken-/Wandstärke: bis 250 mm
Belegung : bis 2 Leitungen

fachgerecht montieren
einschließlich Beschriftung und Übereinstimmungserklärung
Menge: 1,000 Stck

**5.960 Vermörtelung von WD, 460 x 260 mm**
Vermörtelung von Brandschutzdurchbrüchen im Wandbereich mit Brandschutzmörtel der Mörtelgruppe 3, gemäß technisches Datenblatt der MG 3 nach DIN 1053, Teil 1.
Ausführung nach DIN 4102.

Größe:  bis 460 x 260 mm
Decken-/Wandstärke: bis 250 mm
Belegung : bis 2 Leitungen

fachgerecht montieren
einschließlich Beschriftung und Übereinstimmungserklärung
Menge: 1,000 Stck

**5.970 Vermörtelung von WD, 500 x 200 mm**
Vermörtelung von Brandschutzdurchbrüchen im Wandbereich mit Brandschutzmörtel der Mörtelgruppe 3, gemäß technisches Datenblatt der MG 3 nach DIN 1053, Teil 1.
Ausführung nach DIN 4102.

Größe:  bis 500 x 200 mm
Decken-/Wandstärke: bis 250 mm
Belegung : bis 2 Leitungen

fachgerecht montieren
einschließlich Beschriftung und Übereinstimmungserklärung
Menge: 3,000 Stck

**5.980 Vermörtelung von WD, 800 x 150 mm**
Vermörtelung von Brandschutzdurchbrüchen im Wandbereich mit Brandschutzmörtel der Mörtelgruppe 3, gemäß technisches Datenblatt der MG 3 nach DIN 1053, Teil 1.
Ausführung nach DIN 4102.

Größe:  bis 800 x 150 mm
Decken-/Wandstärke: bis 250 mm
Belegung : bis 2 Leitungen

fachgerecht montieren
einschließlich Beschriftung und Übereinstimmungserklärung
Menge: 1,000 Stck

**5.990 Vermörtelung von WD, 800 x 200 mm**
Vermörtelung von Brandschutzdurchbrüchen im Wandbereich mit Brandschutzmörtel der Mörtelgruppe 3, gemäß technisches Datenblatt der MG 3 nach DIN 1053, Teil 1.
Ausführung nach DIN 4102.

Größe:  bis 800 x 200 mm
Decken-/Wandstärke: bis 250 mm
Belegung : bis 4 Leitungen

fachgerecht montieren
einschließlich Beschriftung und Übereinstimmungserklärung
Menge: 4,000 Stck

### Abschnitt 6 Elektroverdrahtung

*Hinweis: NYY-Leitung in gemischter Verlegeart*
NYY-, und Fernmeldeleitung in gemischter Verlegeart

Mantelleitung grau, nach DIN 47705,

inkl. Befestigungsmaterial bzw. Sammelhalter aus Metall,
2 Stück / lfdm.
oder in Schutzrohr, Wandschlitz, Trockenbauwänden,

**6.10 NYM 3x1,5 Mantelleitung**
NYM 3x1,5 Mantelleitung
in Rohre, Kanäle auf Pritschen

liefern und montieren

nach VDE 0250
Menge: 350,000 lfm

**6.20 NYM 5x1,5 Mantelleitung**
NYM 5x1,5 Mantelleitung
in Rohre, Kanäle auf Pritschen

liefern und montieren

nach VDE 0250
Menge: 150,000 lfm

**6.30 NYM 3x2,5 Mantelleitung**
NYM 3x2,5 Mantelleitung
in Rohre, Kanäle auf Pritschen

liefern und montieren

nach VDE 0250
Menge: 45,000 lfm

**6.40 J-Y ST-Y 2x2x0,8 Mantelleitung**
J-Y ST-Y 2x2x0,8 Mantelleitung
in Rohre, Kanäle auf Pritschen

liefern und montieren

nach VDE 0250
Menge: 35,000 lfm

**6.50 J-Y ST-Y 4x2x0,8 Mantelleitung**
J-Y ST-Y 4x2x0,8 Mantelleitung
in Rohre, Kanäle auf Pritschen

liefern und montieren

nach VDE 0250
Menge: 75,000 lfm

**6.60 Bus-Kabel A-145 mit Kaelschutzrohr**
Spezielles 4-adriges Bus-Kabel

paarweise individuell abgeschirmt, zur Daten- und Signal- übertragung in Bereichen mit elektromagnetischen Interferenzfeldern, innerhalb eines Regelungssystems,

bestehend aus:
- farbig markiertem, 4-adrigem Bus-Kabel, paarweise
  abgeschirmt

Funktion:
- 2 Drähte für die Spannungsversorgung
- 2 Drähte für die Datenübermittlung

Konformität:  CE
Abschirmungsmaterial:  Aluminium/Polyester mit Beilauflitze
Temperatureinsatzbereich:  20.....+80 °C
Kabelquerschnitt:  AWG 22
Hülle:  PVC
Spannungsbegrenzung:  400 V AC/DC
Menge: 550,000 lfm

*Hinweis: Beidseitiger Anschluss*
Anklemmen der zwischen Feldgerät und Schaltschränken verlegten und bezeichneten elektrischen Leitungen.

Die Arbeiten umfassen Einführen, Ausmessen, Abschneiden und Absetzen der Leitungen, Abisolieren und Anschließen der Drähte, Bezeichnen der angeschlossenen Leitungen mit Phönix-Kabelmarker, Überprüfung der Funktion und des Drehsinns.

Lieferung der für den Anschluss benötigten Kabelschuhen,
Aderendhülsen,Verschraubungen, Kleinmaterial, Abzweigdosen usw.

**6.70 Beidseitiger Anschluss bis 6 x 2 x 0,8 mm²**
beidseitiger Anschluss bis 6 x 2 x 0,8 mm²

wie vor beschrieben
Menge: 65,000 Stck

**6.80 beidseitiger Anschluss bis 3 x 2,5 mm²**
beidseitiger Anschluss bis 3 x 2,5 mm²

wie vor beschrieben
Menge: 30,000 Stck

**6.90 beidseitiger Anschluss bis 5 x 2,5 mm²**
beidseitiger Anschluss bis 5 x 2,5 mm²

wie vor beschrieben
Menge: 10,000 Stck

**6.100 Beidseitiger Anschluss bis 5 x 16 mm²**
beidseitiger Anschluss bis 5 x 16,0mm²

wie vor beschrieben
Menge: 5,000 Stck

**6.110 Kabelrinnen 100x60**
Kabelrinnen 100x60
verzinktem Stahlblech mit Boden- und Seitenperforation mit sämtlichen erforderlichen Anschluß- und Verbindungs- und Befestigungsteilen.

einschließlich aller benötigten Formteile, wie Bögen, T-Stücke. Wandauslegern, Hängestiele, Klemmauslegern, anteilsmäßig sind Trennstege, 60 mm hoch und

Klein- und Befestigungsmaterial, mit in den Einheitspreis einzukalkulieren.

Stahlblech: gelocht, bandverzinkt nach DIN EN10142
Holmhöhe: 60mm, Regelstützweite 1,5m.
Kabelrinnenbreite: 100mm
Menge: 5,000 lfm

**6.120 Kunststoffkanal 100 x 60**
Kunststoffkanal
100 x 60 einschließlich Abdeckung, erforderlicher Krümmer und Laschen,

liefern und fachgerecht auf Putz montieren
inkl. Klein- und Befestigungsmaterial
Menge: 5,000 lfm

**6.130 Kunststoffkanal 60 x 40**
Kunststoffkanal
60 x 40 einschließlich Abdeckung, erforderlicher Krümmer und Laschen,

liefern und fachgerecht auf Putz montieren
inkl. Klein- und Befestigungsmaterial
Menge: 5,000 lfm

**6.140 Schutzrohr als Kabelwellrohr 16 mm**
Schutzrohr als Kabelwellrohr,
DA = 16 mm

einschließlich Befestigungsmaterial
Menge: 300,000 lfm

**6.150 Unterputzleerdose**
Unterputzleerdose zur Aufnahme der angebotenen Raumfühler
und zur Montage in Leichtbauwände.
Menge: 44,000 Stck

**6.160 Reparaturschalter 20A**
Reparaturschalter 20A
4-poliger Ein-/Ausschalter mit Nullstellung und ZLT-Hilfskontakt zum Einsatz bei MHI-Außengeräten.

Strangstrom  : 35 A
Abmessungen (HxBxT): 170x100x115 mm
Bemessungswert  : 20 A
Schutzklasse  : 65 IP
Menge: 6,000 Stck

**6.170 PVC Rohr M 20**
PVC Rohr M 20
als Stangenrohr einschl. Muffen und Bögen M 20

liefern und fachgerecht auf Putz verlegen
inkl. Klein- und Befestigungsmaterial.
Menge: 25,000 lfm

**6.180 PVC Rohr M 25**
PVC Rohr M 25
als Stangenrohr einschl. Muffen und Bögen M25

liefern und fachgerecht auf Putz verlegen
inkl. Klein- und Befestigungsmaterial
Menge: 20,000 lfm

**6.190 Kabelabzweigdosen 100 er**
Kabelabzweigdosen 100 er

liefern und fachgerecht montieren,

einschl. 4 bis 6 Kabelverschraubungen PG16
und 5-pol. Klemme bis 6mm²
Menge: 10,000 Stck

**6.200 Flexible Schutzschläuche M 20**
Flexibler Schutzschlauch
Länge bis 1 Meter Länge
flexibler Wellschlauch/rohre aus Polyamid 6 (PA6).
hohe Biegewechselfestigkeit und Formbeständigkeit,
Verschraubungen für Flexibler Schutzschlauch,

PG bzw. M-Gewinde-Verschraubungen für vorgenannten Flexiblen Wellschlauch/rohre zur Montage an Pumpen,
Ventile, Fühlern

liefern und montieren
Menge: 12,000 Stck

### Abschnitt 7 Nebenarbeiten

**7.10 Profilstahlkonstruktion für die Befestigung**
Profilstahlkonstruktion für die Befestigung von Leitungsanlagen nach MLAR.

Die Rohrbefestigungen und Befestigungskonstruktionen müssen eine betriebssichere, kontrollierte und spannungsfreie Ausdehnung der Rohre ermöglichen. Bei Tragesystemen für Rohrleitungsanlagen muss die Standsicherheit und Verformung durch Brandprüfungen F30-Einsatzbereich, entsprechend den Forderungen der MLAR nachgewiesen werden.
Konstruktionen nach statischen Erfordernissen und mit auf Lastniveau und Untergrund abgestimmten, ingenieurmäßig bauaufsichtlich zugelassenen Dübeln befestigt am Bauwerk. Bei gemeinsamen Rohrtrassen sind die Rohrbefestigungen mit den Auftragnehmern der anderen Gewerke auf ein einheitliches, dem Lastniveau angepasstes C-Profil-Montagesystem abzustimmen. Vor Montagebeginn ist ein statischer Nachweis der Schienen- und Dübeldimensionierung in Abstimmung mit den anderen Gewerken dem Planungsbüro vorzulegen. Die Leitungsanlagen sind unter Berücksichtigung der Brandschutz- technischen Anforderungen, z.B. Eignungsnachweis, zu Be- festigen. Die auftretenden thermischen Rohrbewegungen und Längenänderungen der Rohrleitungen sind je nach örtlichen Gegebenheiten durch Dehnungsschenkel, Ausgleichsbögen oder Kompensatoren aufzunehmen, und die Leitungen mit entsprechend geeigneten Pendelbefestigungen bzw. Schiebe- und Rollengleitern zu montieren.

Beim Einsatz von Kompensatoren sind Führungslager entsprechend den Herstellerangaben einzubauen. Treten neben den axialen Längen- Änderungen zusätzliche Bewegungen in seitlicher Richtung auf, sind geeignete Kreuzgleiter zu montieren. Die thermischen Rohrausdehnungen und Kräfte sind nach rohrstatischen Berechnungen dem Stand der Technik entsprechend durch Festpunkte (bestehend aus Basispaket und Abspannpaket) in den Kraftrichtungen aufzunehmen.

C-Profile gefertigt aus verzinktem Stahl, mit nach innen aufgestellten Millimeter-verzahnten Walzkanten und Versteifungssicken zur formschlüssigen Anbindung, mit Endkappen.

Werkstoff in verzinkter Ausführung. Schnittkanten sind nachzuverzinken. Die Art der Verzinkung ist auf die Korrosionsbelastung abzustimmen.
Befestigungen sind mit schalldämmenden Einlagen nach DIN 4109 einzubauen.

Festpunkte schallgeschützt nach DIN 4109.
Menge: 150,000 kg

**7.20 Bezeichnungsschilder 100 x 60 mm**
Bezeichnungsschilder aus Kunststoff,
Formate und Bohrungen nach DIN 825, schwarze Schrift auf hellem Grund,
mit Befestigungsschrauben sowie Schildträgern aus Stahlblech mit Steg zum Befestigen an Kanal- und Gerätewänden, Rohrleitungen, Kanalflanschen oder dergleichen.

Abmessung 100 x 60 mm

liefern und montieren
Menge: 12,000 Stck

**7.30 Bezeichnungsschilder 200 x 100 mm**
Bezeichnungsschilder, wie vor beschrieben, jedoch
Abmessung: 200 x 100 mm

liefern und montieren
Menge: 10,000 Stck

**7.40 Selbstklebende farbige Hinweisschilder 40 x 100 mm**
Selbstklebende farbige Hinweisschilder und Richtungspfeile

zur Kennzeichnung der Medien in der Rohrleitung und der Fließrichtung zum Aufkleben auf die fertige Oberfläche der Isolierung an Kalt,- Warm-, Zirkulationswasserleitungen

Mindestgröße 40 x 100 mm

liefern und montieren
Menge: 12,000 Stck

**7.50 Kernbohrungen d = 60 mm Stahlbeton**
Kernbohrungen d = 60 mm durch Stahlbeton bzw. Mauerwerks- wänden bzw. Decken sind im Diamantsägeverfahren erschütte- rungsfrei herzustellen, einschließlich An- und Abfahrt,

entfernen der Bohrkerne, Schuttbeseitigung, absaugen des Spülwassers bzw. Staubabsaugung.

Dicke bis 30 cm.
Menge: 8,000 Stck

**7.60 Kernbohrungen d = 80 mm Stahlbeton**
Kernbohrungen d = 80 mm, wie vor beschrieben
Menge: 8,000 Stck

**7.70 Kernbohrungen d = 100 mm Stahlbeton**
Kernbohrungen d = 100 mm, wie vor beschrieben
Menge: 12,000 Stck

**7.80 Kernbohrungen d = 160 mm durch Beton**
Kernbohrungen d = 160 mm durch Betondecken, bzw. -wände. Dicke = 30 cm herstellen.

Der Boden ist mit Folie abzukleben. Anfallendes Kühlwasser für Bohrgerät ist sofort abzusaugen.
Die Bohrstelle ist gegen das Herabfallen des Bohrkernes zu sichern.
Baustrom und Wasser bauseits.
Menge: 6,000 Stck

**7.90 Stundenlohnarbeiten Monteur**
Stundenlohnarbeiten durch Arbeitskräfte auf besondere Anordnung des AG auszuführen.

Monteur-Stunden
Menge: 20,000 h

**7.100 Stundenlohnarbeiten Helfer**
Stundenlohnarbeiten durch Arbeitskräfte auf besondere
Anordnung des AG auszuführen.

Helfer-Stunden
Menge: 20,000 h

**7.110 Wartungs- und Bestandsunterlagen**
*** Pauschalposition
Wartungs- und Bestandsunterlagen

gemäß den zusätzlichen techn. Vertragsbedingungen
Menge: 1,000 psch

**7.120 Einweisung des Bedienpersonals**
Einweisung des Bedienpersonals während des Probebetriebes in die Funktion, Bedienung und Wartung aller Geräte und Einbau- teile der Wärmeversorgungsanlagen.

Über die Durchführung ist ein Protokoll zu erstellen und in den Wartungs- und Bestandsunterlagen einzuheften.
Menge: 1,000 Stck

**7.130 Anlagenschemata**
Anlagenschemata Heizungsanlage-, einschl. Dimensionen und Bauteilen

gut lesbar beschriftet mit Hersteller und TYP, DIN A2, doppelseitig heißlaminiert mit Folie,
oberhalb gelocht mit Metallverstärkungsringen und

Befestigungsmaterial in der Technikzentrale montieren.
Menge: 1,000 Stck

### Abschnitt 8 Wartung- und Instandhaltung

*Hinweis: Kalkulationshinweis zu Wartungsarbeiten*
Kalkulationshinweis zu Wartungsarbeiten

Der Bauherr beabsichtigt nach Abnahme / Inbetriebnahme einen separaten Wartungs- Vertrag im Rahmen und zum Erhalt der Gewährleistung mit dem Auftragnehmer abzuschließen.
Die Laufzeit entspricht dem Gewährleistungszeitraum von 4 Jahren für Mängelansprüche.

Die Wartungskosten sind auf Grundlage der Verdingungs- unterlagen in der ausgeschriebenen Anlagenkonfiguration und mit den ausgeschriebenen Mengenansätzen zu kalkulieren. und gehen voll in die Wertung der Angebote ein. Für Wartungs- arbeiten innerhalb des Angebots- und Gewährleistungs- Zeitraumes kommen keine Preisgleitklauseln zur Anwendung.

Die Wartung wird erst nach Gestellung der Schlussrechnung gesondert beauftragt. Die jeweilige Leistung wird nach deren Umsetzung bezahlt.

**8.10 Wartung 1. Jahr.**
*** Pauschalposition
Durchführung der Wartungsarbeiten gemäß vorstehender Beschreibung für das 1. Jahr.
Menge: 1,000 psch

**8.20 Wartung 2. Jahr.**
*** Pauschalposition
Durchführung der Wartungsarbeiten gemäß vorstehender Beschreibung für das 2. Jahr.
Menge: 1,000 psch

**8.30 Wartung 3. Jahr.**
*** Pauschalposition
Durchführung der Wartungsarbeiten gemäß vorstehender Beschreibung für das 3. Jahr.
Menge: 1,000 psch

**8.40 Wartung 4. Jahr.**
*** Pauschalposition
Durchführung der Wartungsarbeiten gemäß vorstehender Beschreibung für das 4. Jahr.
Menge: 1,000 psch
